# Demolição completa de cobertura plana não acessível, com godo

- Propriedade do ficheiro: CYPE INGENIEROS, S.A.
- Formato: FIEBDC-3/2002
- Âmbito geográfico: Brasil
- Moeda: BRL
- Custos indiretos: 3.00 %
- Despesas gerais: 13.00 %
- Lucro: 6.00 %
- IVA: 17.00 %

## D Demolições

### DQ Coberturas

#### DQA Planas

**DQA040** m² Demolição completa de cobertura plana não acessível, com godo.
Demolição completa de cobertura plana não acessível, com camada de proteção de godo de 10 cm de espessura média; com martelo pneumático, sem afetar a estabilidade dos elementos constructivos contiguos, e carga manual em caminhão ou caçamba.
Critérios considerados na determinação do preço da unidade de obra: O preço inclui a demolição de todas as camadas que compõem a cobertura, incluindo a camada de formação de caimentos e a demolição dos ralos.
Inclui: Demolição do elemento. Fragmentação do entulho em peças manejáveis. Remoção e acumulação de entulho. Limpeza dos restos da obra. Carga manual de entulho em caminhão ou caçamba.
Critério de medição de projeto: Superfície medida segundo documentação gráfica de Projeto.
Critério de quantitativos de obra: Medir-se-á a superfície realmente demolida segundo especificações de Projeto.

| Código | Un | Descrição | Rendimento | Preço | Importância |
|---|---|---|---|---|---|
| mq05mai030 | h | Martelo pneumático. (equipamento) | 0.116 | 17.87 | 2.07 |
| mq05pdm110 | h | Compressor portátil diesel média pressão 10 m³/min. (equipamento) | 0.116 | 30.32 | 3.52 |
| mo112 | h | Servente de pedreiro. (mão de obra) | 0.128 | 29.17 | 3.73 |
| mo113 | h | Auxiliar de serviços gerais. (mão de obra) | 0.912 | 28.94 | 26.39 |
| % | % | Custos diretos complementares | 2 % | 35.71 | 0.71 |
|  |  | Custos diretos |  |  | 36.42 |
