# Demolição completa de cobertura plana não acessível, ajardinada

- Propriedade do ficheiro: CYPE INGENIEROS, S.A.
- Formato: FIEBDC-3/2002
- Âmbito geográfico: Brasil
- Moeda: BRL
- Custos indiretos: 3.00 %
- Despesas gerais: 13.00 %
- Lucro: 6.00 %
- IVA: 17.00 %

## D Demolições

### DQ Coberturas

#### DQA Planas

**DQA050** m² Demolição completa de cobertura plana não acessível, ajardinada.
Demolição completa de cobertura plana não acessível, ajardinada, con camada de proteção de terra vegetal de 25 cm de espessura média, com martelo pneumático, sem afetar a estabilidade dos elementos constructivos contiguos, e carga manual em caminhão ou caçamba.
Critérios considerados na determinação do preço da unidade de obra: O preço inclui a demolição de todas as camadas que compõem a cobertura, incluindo a camada de formação de caimentos e a demolição dos ralos.
Inclui: Demolição do elemento. Fragmentação do entulho em peças manejáveis. Remoção e acumulação de entulho. Limpeza dos restos da obra. Carga manual de entulho em caminhão ou caçamba.
Critério de medição de projeto: Superfície medida segundo documentação gráfica de Projeto.
Critério de quantitativos de obra: Medir-se-á a superfície realmente demolida segundo especificações de Projeto.

| Código | Un | Descrição | Rendimento | Preço | Importância |
|---|---|---|---|---|---|
| mq05mai030 | h | Martelo pneumático. (equipamento) | 0.116 | 17.87 | 2.07 |
| mq05pdm110 | h | Compressor portátil diesel média pressão 10 m³/min. (equipamento) | 0.116 | 30.32 | 3.52 |
| mo112 | h | Servente de pedreiro. (mão de obra) | 0.128 | 29.17 | 3.73 |
| mo113 | h | Auxiliar de serviços gerais. (mão de obra) | 1.061 | 28.94 | 30.71 |
| % | % | Custos diretos complementares | 2 % | 40.03 | 0.80 |
|  |  | Custos diretos |  |  | 40.83 |
