# Demolição de piso de granilite "in loco"

- Propriedade do ficheiro: CYPE INGENIEROS, S.A.
- Formato: FIEBDC-3/2002
- Âmbito geográfico: Brasil
- Moeda: BRL
- Custos indiretos: 3.00 %
- Despesas gerais: 13.00 %
- Lucro: 6.00 %
- IVA: 17.00 %

## D Demolições

### DR Revestimentos e forros

#### DRS Pisos

**DRS017** m² Demolição de piso de granilite "in loco".
Demolição de piso existente no interior do edifício, de granilite "in loco", com martelo pneumático, sem deteriorar os elementos construtivos contíguos, e carga manual em caminhão ou caçamba.
Inclui: Demolição do elemento. Fragmentação do entulho em peças manejáveis. Remoção e acumulação de entulho. Limpeza dos restos da obra. Carga manual de entulho em caminhão ou caçamba.
Critério de medição de projeto: Superfície medida segundo documentação gráfica de Projeto.
Critério de quantitativos de obra: Medir-se-á a superfície realmente demolida segundo especificações de Projeto.

| Código | Un | Descrição | Rendimento | Preço | Importância |
|---|---|---|---|---|---|
| mq05mai030 | h | Martelo pneumático. (equipamento) | 0.174 | 17.87 | 3.11 |
| mq05pdm010a | h | Compressor portátil elétrico 2 m³/min de vazão. (equipamento) | 0.174 | 16.69 | 2.90 |
| mo112 | h | Servente de pedreiro. (mão de obra) | 0.193 | 29.17 | 5.63 |
| mo113 | h | Auxiliar de serviços gerais. (mão de obra) | 0.129 | 28.94 | 3.73 |
| % | % | Custos diretos complementares | 2 % | 15.37 | 0.31 |
|  |  | Custos diretos |  |  | 15.68 |
