# Demolição de piso contínuo de concreto

- Propriedade do ficheiro: CYPE INGENIEROS, S.A.
- Formato: FIEBDC-3/2002
- Âmbito geográfico: Brasil
- Moeda: BRL
- Custos indiretos: 3.00 %
- Despesas gerais: 13.00 %
- Lucro: 6.00 %
- IVA: 17.00 %

## D Demolições

### DR Revestimentos e forros

#### DRS Pisos

**DRS070** m² Demolição de piso contínuo de concreto.
Demolição de piso contínuo de concreto simples de 10 cm de espessura, com martelo pneumático, sem deteriorar os elementos construtivos contíguos, e carga manual em caminhão ou caçamba.
Critérios considerados na determinação do preço da unidade de obra: O preço não inclui a demolição da base suporte.
Inclui: Demolição do elemento. Fragmentação do entulho em peças manejáveis. Remoção e acumulação de entulho. Limpeza dos restos da obra. Carga manual de entulho em caminhão ou caçamba.
Critério de medição de projeto: Superfície medida segundo documentação gráfica de Projeto.
Critério de quantitativos de obra: Medir-se-á a superfície realmente demolida segundo especificações de Projeto.

| Código | Un | Descrição | Rendimento | Preço | Importância |
|---|---|---|---|---|---|
| mq05mai030 | h | Martelo pneumático. (equipamento) | 0.312 | 17.87 | 5.58 |
| mq05pdm010a | h | Compressor portátil elétrico 2 m³/min de vazão. (equipamento) | 0.156 | 16.69 | 2.60 |
| mo112 | h | Servente de pedreiro. (mão de obra) | 0.181 | 29.17 | 5.28 |
| mo113 | h | Auxiliar de serviços gerais. (mão de obra) | 0.340 | 28.94 | 9.84 |
| % | % | Custos diretos complementares | 2 % | 23.30 | 0.47 |
|  |  | Custos diretos |  |  | 23.77 |
