# Demolição de piso de concreto armado de até 15 cm de espessura, através de retroescavadeira com martelo rompedor, e carga mecânica de entulho em caminhão ou caçamba

- Propriedade do ficheiro: CYPE INGENIEROS, S.A.
- Formato: FIEBDC-3/2002
- Âmbito geográfico: Brasil
- Custos indiretos: 3.00 %
- Despesas gerais: 13.00 %
- Lucro: 6.00 %
- IVA: 17.00 %

## D Demolições

### DU Urbanização interna do lote

#### DUX Pavimentos exteriores

**DUX021** m² Demolição de piso de concreto armado de até 15 cm de espessura, através de retroescavadeira com martelo rompedor, e carga mecânica de entulho em caminhão ou caçamba.
Demolição de piso de concreto armado de até 15 cm de espessura, através de retroescavadeira com martelo rompedor, sem incluir a demolição da base de suporte. Incluindo parte proporcional de limpeza, armazenamento, remoção e carga mecânica de entulho em caminhão ou caçamba.
Inclui: Demolição do piso com retroescavadeira com martelo rompedor. Fragmentação do entulho em peças manejáveis. Remoção e acumulação de entulho. Limpeza dos restos da obra. Carga mecânica de entulho sobre caminhão ou contentor.
Critério de medição de projeto: Superfície medida segundo documentação gráfica de Projeto.
Critério de quantitativos de obra: Medir-se-á a superfície realmente demolida segundo especificações de Projeto.

| Código | Un | Descrição | Rendimento | Preço | Importância |
|---|---|---|---|---|---|
| mq01exn050c | h | Retroescavadeira sobre pneus, de 85 kW, com martelo rompedor. (equipamento) | 0.077 | 66.48 | 5.12 |
| mq01ret010 | h | Miniretroescavadeira sobre pneus de 15 kW. (equipamento) | 0.013 | 41.88 | 0.54 |
| mo111 | h | Auxiliar de serviços gerais. (mão de obra) | 0.074 | 3.68 | 0.27 |
| % | % | Custos diretos complementares | 2 % | 5.93 | 0.12 |
|  |  | Custos diretos |  |  | 6.05 |
