# Verga de perfil de aço A 36, laminado a quente, formado por peça simples, com camada de tinta de fundo anticorrosiva, para formação de padieira

- Propriedade do ficheiro: CYPE INGENIEROS, S.A.
- Formato: FIEBDC-3/2002
- Âmbito geográfico: Brasil
- Custos indiretos: 3.00 %
- Despesas gerais: 13.00 %
- Lucro: 6.00 %
- IVA: 17.00 %

## E Estruturas

### EA Metálicas

#### EAC Vergas

**EAC010** m Verga de perfil de aço A 36, laminado a quente, formado por peça simples, com camada de tinta de fundo anticorrosiva, para formação de padieira.
Fornecimento e montagem de verga de perfil de aço A 36, laminado a quente, composto por peça simples acabamento com camada de tinta de fundo anticorrosiva através da aplicação de duas demãos com uma espessura mínima da película seca de 30 microns por demão, cortado à medida e colocado em obra sobre chapas de apoio, para formação de padieira. Inclusive parte proporcional de preparação em estaleiro de superfícies em grau SA 2 1/2 segundo ISO 8501-1, preparação de bordas, barras metálicas com camada de tinta de fundo anticorrosiva, colocadas sobre as ombreiras da abertura para apoio da verga e reparação em obra das imperfeições que se originem por razões de transporte, manuseio ou montagem, com o mesmo grau de preparação de superfícies e acabamento.
Inclui: Limpeza e preparação do plano de apoio. Implantação e marcação de eixos. Colocação e fixação provisória das vergas. Aprumo e nivelamento. Reparação de defeitos superficiais.
Critério de medição de projeto: Comprimento medido entre eixos, segundo documentação gráfica de Projeto.
Critério de quantitativos de obra: Medir-se-á, a eixos, o comprimento realmente executado segundo especificações de Projeto.

| Código | Un | Descrição | Rendimento | Preço | Importância |
|---|---|---|---|---|---|
| mt07ala000a | kg | Aço laminado A 36, em perfis laminados a quente, segundo ASTM A 36, peças simples, para aplicações estruturais. (material) | 5.950 | 0.83 | 4.94 |
| mt07ala001b | kg | Placa de aço laminado A 36, segundo ASTM A 36, para aplicações estruturais. (material) | 0.400 | 1.15 | 0.46 |
| mt27pfi010 | l | Tinta de fundo de secagem rápida, formulado com resinas alquídicas modificadas e fosfato de zinco. (material) | 0.060 | 4.92 | 0.30 |
| op00cor020 |  | Cortadora manual de metal, de disco. | 1.000 | 0.00 | 0.00 |
| mo019 | h | Oficial de 1ª pedreiro. (mão de obra) | 0.144 | 6.19 | 0.89 |
| mo111 | h | Auxiliar de serviços gerais. (mão de obra) | 0.144 | 3.68 | 0.53 |
| % | % | Custos diretos complementares | 2 % | 7.12 | 0.14 |
|  |  | Custos diretos |  |  | 7.26 |
