# Placa de ancoragem de aço, com pernos aparafusados com arruelas, porca e contra-porca

- Propriedade do ficheiro: CYPE INGENIEROS, S.A.
- Formato: FIEBDC-3/2002
- Âmbito geográfico: Brasil
- Moeda: BRL
- Custos indiretos: 3.00 %
- Despesas gerais: 13.00 %
- Lucro: 6.00 %
- IVA: 17.00 %

## E Estruturas

### EA Metálicas

#### EAS Pilares

**EAS006** Un Placa de ancoragem de aço, com pernos aparafusados com arruelas, porca e contra-porca.
Placa de ancoragem de aço A 36 em perfil plano, com perfuração central, de 250x250 mm e espessura 12 mm, e montagem sobre 4 pernos de aço nervurado CA-50 de 12 mm de diâmetro e 50 cm de comprimento total, embutidos no concreto fresco, e aparafusados com arruelas, porca e contra-porca uma vez endurecido o concreto da fundação. Inclusive argamassa autonivelante expansiva para enchimento do espaço resultante entre o concreto endurecido e a placa e proteção anticorrosiva aplicada às porcas e extremos dos pernos.
Critérios considerados na determinação do preço da unidade de obra: O preço inclui os cortes, os desperdícios, as chapas, as peças especiais e os elementos auxiliares de montagem.
Inclui: Limpeza e preparação da superfície de apoio. Marcação dos eixos. Colocação e fixação provisória da placa. Aprumo e nivelamento. Enchimento com argamassa. Aplicação da proteção anticorrosiva.
Critério de medição de projeto: Número de unidades previstas, segundo documentação gráfica de Projeto.
Critério de quantitativos de obra: Medir-se-á o número de unidades realmente executadas segundo especificações de Projeto.

| Código | Un | Descrição | Rendimento | Preço | Importância |
|---|---|---|---|---|---|
| mt07ala001f | kg | Placa de aço laminado A 36, segundo ASTM A 36, para aplicações estruturais. Trabalhada e montada em oficina, para colocar com ligações aparafusadas em obra. (material) | 5.888 | 7.54 | 44.40 |
| mt07aco070f | kg | Aço em barras nervuradas, CA-50, de vários diâmetros, segundo ABNT NBR 7480. (material) | 1.775 | 11.78 | 20.91 |
| mt07www040a | Un | Jogo de arruelas, porca e contra-porca, para perno de ancoragem de 12 mm de diâmetro. (material) | 4.000 | 4.19 | 16.76 |
| mt09moa015 | kg | Argamassa autonivelante expansiva, de dois componentes, à base de cimento melhorado com resinas sintéticas. (material) | 3.750 | 2.35 | 8.81 |
| mt27pfi010 | l | Primer de secagem rápida, formulado com resinas alquídicas modificadas e fosfato de zinco. (material) | 0.294 | 14.51 | 4.27 |
| op00cor020 |  | Cortadora manual de metal, de disco. | 1.000 | 0.00 | 0.00 |
| mo047 | h | Montador de estruturas metálicas. (mão de obra) | 0.421 | 33.07 | 13.92 |
| mo094 | h | Ajudante de montador de estruturas metálicas. (mão de obra) | 0.421 | 31.41 | 13.22 |
| % | % | Custos diretos complementares | 2 % | 122.29 | 2.45 |
|  |  | Custos diretos |  |  | 124.74 |
