# Aço laminado a quente para reforço estrutural

- Propriedade do ficheiro: CYPE INGENIEROS, S.A.
- Formato: FIEBDC-3/2002
- Âmbito geográfico: Brasil
- Moeda: BRL
- Custos indiretos: 3.00 %
- Despesas gerais: 13.00 %
- Lucro: 6.00 %
- IVA: 17.00 %

## E Estruturas

### EA Metálicas

#### EAZ Reforços

**EAZ010** kg Aço laminado a quente para reforço estrutural.
Aço laminado A 36, em peça simples de perfis laminados a quente, acabamento com primer antioxidante, moldando elementos de ancoragem, trabalhado em oficina e fixado através de solda, para reforço estrutural colocado a uma altura de até 3 m.
Critérios considerados na determinação do preço da unidade de obra: O preço inclui as soldas, os cortes, os desperdícios, as peças especiais, os casquilhos e os elementos auxiliares de montagem.
Inclui: Limpeza e preparação do plano de apoio. Marcação dos eixos. Colocação e fixação provisória do elemento. Nivelação e aprume. Execução das ligações soldadas.
Critério de medição de projeto: Peso nominal medido segundo documentação gráfica de Projeto.
Critério de quantitativos de obra: Determinar-se-á, a partir do peso obtido em balança oficial das unidades chegadas à obra, o peso das unidades realmente executadas segundo especificações de Projeto.

| Código | Un | Descrição | Rendimento | Preço | Importância |
|---|---|---|---|---|---|
| mt07ala002aa | kg | Aço laminado A 36, em peça simples de perfis laminados a quente, segundo ASTM A 36, acabamento com primer antioxidante, moldando elementos de ancoragem, trabalhado em oficina, para colocar em obra através de solda, de aplicação em reforços estruturais. (material) | 1.000 | 2.79 | 2.79 |
| mq08sol020 | h | Equipamentos e elementos auxiliares para soldagem elétrica. (equipamento) | 0.058 | 13.39 | 0.78 |
| op00cor020 |  | Cortadora manual de metal, de disco. | 1.000 | 0.00 | 0.00 |
| mo019 | h | Soldador. (mão de obra) | 0.064 | 33.72 | 2.16 |
| mo094 | h | Ajudante de montador de estruturas metálicas. (mão de obra) | 0.064 | 31.41 | 2.01 |
| % | % | Custos diretos complementares | 2 % | 7.74 | 0.15 |
|  |  | Custos diretos |  |  | 7.89 |
