# Muro de perpianho de pedra granítica tipo Cinzento Mondariz, de 45 cm de altura, 20 cm de espessura e 75 cm de comprimento, com acabamento rústico na face aparente e cantos não trabalhados

- Propriedade do ficheiro: CYPE INGENIEROS, S.A.
- Formato: FIEBDC-3/2002
- Âmbito geográfico: Brasil
- Custos indiretos: 3.00 %
- Despesas gerais: 13.00 %
- Lucro: 6.00 %
- IVA: 17.00 %

## E Estruturas

### EC Cantaria

#### ECM Muros

**ECM030** m² Muro de perpianho de pedra granítica tipo Cinzento Mondariz, de 45 cm de altura, 20 cm de espessura e 75 cm de comprimento, com acabamento rústico na face aparente e cantos não trabalhados.
Execução de muro de carga com perpianho de pedra granítica tipo Cinzento Mondariz, de 45 cm de altura, 20 cm de espessura e 75 cm de comprimento, com acabamento rústico na face aparente, acabamento serrado nas restantes faces, cantos não trabalhados, assentes com junta apoiada sobre leito de argamassa de cimento de consistência plástica M-15. Inclusive parte proporcional de peças rebaixadas para apoio de vigas perimetrais, preparação, nivelamento e aprumo de pedras, formação de cintagens, padieiras, ombreiras, arremates inferiores e encontros, assentamento, enchimento de juntas e limpeza.
Inclui: Marcação da disposição dos muros a realizar. Colocação e aprumo de prumos de referência. Colocação de fios entre prumos. Limpeza e humidificação do leito da primeira fiada. Aplicação de argamassa e colocação de cunhas. Colocação de perpianhos. Cálculo a olho com régua e ajuste com nível e fio de prumo, rectificando a sua posição com pancada. Execução e acabamento de juntas. Limpeza do paramento.
Critério de medição de projeto: Superfície medida segundo documentação gráfica de Projeto, descontando as aberturas de superfície maior de 3 m².
Critério de quantitativos de obra: Medir-se-á a superfície realmente executada segundo especificações de Projeto, descontando as aberturas de superfície maior de 3 m².

| Código | Un | Descrição | Rendimento | Preço | Importância |
|---|---|---|---|---|---|
| mt06per010ara | m² | Perpianho de granito Cinzento Mondariz de 75x45x20 cm, acabamento rústico na face aparente e serrado nas restantes faces, com os cantos não trabalhados. (material) | 1.000 | 86.30 | 86.30 |
| mt09mor010f | m³ | Argamassa de cimento CEM II/B-L 32,5 N tipo M-15, confeccionada em obra com 400 kg/m³ de cimento e uma proporção em volume 1/3. (material) | 0.015 | 153.09 | 2.30 |
| mq04cag010a | h | Caminhão com grua de carga máxima 6 t. (equipamento) | 0.102 | 40.16 | 4.10 |
| mo021 | h | Oficial de 1ª colocador de pedra natural. (mão de obra) | 1.038 | 6.19 | 6.43 |
| mo058 | h | Ajudante de colocador de pedra natural. (mão de obra) | 0.519 | 3.83 | 1.99 |
| % | % | Custos diretos complementares | 2 % | 101.12 | 2.02 |
|  |  | Custos diretos |  |  | 103.14 |
