# Tratamento superficial de consolidação de muro de alvenaria de pedra

- Propriedade do ficheiro: CYPE INGENIEROS, S.A.
- Formato: FIEBDC-3/2002
- Âmbito geográfico: Brasil
- Custos indiretos: 3.00 %
- Despesas gerais: 13.00 %
- Lucro: 6.00 %
- IVA: 17.00 %

## E Estruturas

### EC Cantaria

#### ECY Reparações

**ECY025** m² Tratamento superficial de consolidação de muro de alvenaria de pedra, através da aplicação de uma demão de impregnação incolor consolidante à base de éster orgânico de ácido de silício, sobre a superfície deteriorada do muro.
Consolidação da superfície deteriorada de muro de alvenaria de pedra, com o objetivo de recuperar a resistência original sem reduzir a permeabilidade do elemento nem alterar o seu aspecto, através da aplicação manual com rolo ou pistola, de uma demão de impregnação incolor consolidante à base de éster orgânico de ácido de silício, até à saturação do elemento. Incluindo parte proporcional de limpeza prévia do suporte e eliminação do excesso de impregnação incolor consolidante aplicada.
Inclui: Limpeza da superfície suporte. Aplicação da demão de impregnação incolor consolidante. Eliminação do excesso de impregnação incolor consolidante.
Critério de medição de projeto: Superfície medida segundo documentação gráfica de Projeto.
Critério de quantitativos de obra: Medir-se-á a superfície realmente executada segundo especificações de Projeto.

| Código | Un | Descrição | Rendimento | Preço | Importância |
|---|---|---|---|---|---|
| mt09rmr052a | l | Impregnação incolor consolidante à base de éster orgânico de ácido de silício, aplicada com escova ou broxa. (material) | 0.200 | 53.04 | 10.61 |
| mo020 | h | Pedreiro. (mão de obra) | 0.270 | 18.71 | 5.05 |
| % | % | Custos diretos complementares | 2 % | 15.66 | 0.31 |
|  |  | Custos diretos |  |  | 15.97 |
