# Reparação de fissuras em estrutura de alvenaria cerâmica, com argamassa

- Propriedade do ficheiro: CYPE INGENIEROS, S.A.
- Formato: FIEBDC-3/2002
- Âmbito geográfico: Brasil
- Moeda: BRL
- Custos indiretos: 3.00 %
- Despesas gerais: 13.00 %
- Lucro: 6.00 %
- IVA: 17.00 %

## E Estruturas

### EF Alvenarias

#### EFY Reparações

**EFY010** m² Reparação de fissuras em estrutura de alvenaria cerâmica, com argamassa.
Reparação de fissuras em estrutura de alvenaria cerâmica através da vedação das juntas e fissuras com argamassa bastarda de cimento CEM II/A-L 32,5 R, cal e areia; elaborado em obra.
Inclui: Limpeza e preparação da zona a tratar. Picagem e saneamento em elementos instáveis. Limpeza de juntas. Vedação de juntas e fissuras com argamassa. Remoção e acumulação de entulho. Carga manual de entulho em caminhão ou caçamba.
Critério de medição de projeto: Superfície medida segundo documentação gráfica de Projeto.
Critério de quantitativos de obra: Medir-se-á a superfície realmente executada segundo especificações de Projeto.

| Código | Un | Descrição | Rendimento | Preço | Importância |
|---|---|---|---|---|---|
| mt09mor020a | m³ | Argamassa bastarda de cimento CEM II/A-L 32,5 R, cal e areia, tipo M-2,5, confeccionada em obra com 200 kg/m³ de cimento e uma proporção em volume 1:2:10. (material) | 0.006 | 356.80 | 2.14 |
| mo020 | h | Pedreiro. (mão de obra) | 0.386 | 33.34 | 12.87 |
| mo113 | h | Auxiliar de serviços gerais. (mão de obra) | 0.386 | 28.94 | 11.17 |
| % | % | Custos diretos complementares | 2 % | 26.18 | 0.52 |
|  |  | Custos diretos |  |  | 26.70 |
