# Reparação de fenda em estrutura de alvenaria cerâmica, com grampos metálicos

- Propriedade do ficheiro: CYPE INGENIEROS, S.A.
- Formato: FIEBDC-3/2002
- Âmbito geográfico: Brasil
- Moeda: BRL
- Custos indiretos: 3.00 %
- Despesas gerais: 13.00 %
- Lucro: 6.00 %
- IVA: 17.00 %

## E Estruturas

### EF Alvenarias

#### EFY Reparações

**EFY020** m Reparação de fenda em estrutura de alvenaria cerâmica, com grampos metálicos.
Reparação de fenda em estrutura de alvenaria cerâmica através de grampos de aço nervurado CA-50, de 8 mm de diâmetro, colocados a cada 300 mm em furos previamente preenchidos com injeção de 3,5 kg/m de argamassa de resina epóxi e areia de sílica, de endurecimento rápido.
Inclui: Limpeza e preparação da zona a grampear. Implantação da posição dos grampos. Execução dos furos. Injeção da argamassa. Colocação com calços dos grampos. Remoção dos calços após o endurecimento da argamassa. Remoção e acumulação de entulho. Carga manual de entulho em caminhão ou caçamba.
Critério de medição de projeto: Comprimento medido entre eixos, segundo documentação gráfica de Projeto.
Critério de quantitativos de obra: Medir-se-á o comprimento realmente executado segundo especificações de Projeto.

| Código | Un | Descrição | Rendimento | Preço | Importância |
|---|---|---|---|---|---|
| mt09reh330 | kg | Argamassa de resina epóxi com areia de sílica, de endurecimento rápido, para enchimento de ancoragens. (material) | 3.500 | 12.38 | 43.33 |
| mt07aco070f | kg | Aço em barras nervuradas, CA-50, de vários diâmetros, segundo ABNT NBR 7480. (material) | 0.500 | 11.78 | 5.89 |
| mq06eim010 | h | Equipamento de injeção manual de argamassas fluidas e resinas. (equipamento) | 0.348 | 6.74 | 2.35 |
| mq06eim020 | Un | Boca de injeção para equipamento de injeção manual de argamassas fluidas e resinas. (equipamento) | 3.864 | 2.02 | 7.81 |
| op00tal010 |  | Furadeira. | 1.000 | 0.00 | 0.00 |
| mo020 | h | Pedreiro. (mão de obra) | 0.966 | 33.34 | 32.21 |
| mo113 | h | Auxiliar de serviços gerais. (mão de obra) | 0.966 | 28.94 | 27.96 |
| % | % | Custos diretos complementares | 2 % | 119.55 | 2.39 |
|  |  | Custos diretos |  |  | 121.94 |
