# Reparação estrutural de paredes de alvenaria, com argamassa de cal para armar

- Propriedade do ficheiro: CYPE INGENIEROS, S.A.
- Formato: FIEBDC-3/2002
- Âmbito geográfico: Brasil
- Moeda: BRL
- Custos indiretos: 3.00 %
- Despesas gerais: 13.00 %
- Lucro: 6.00 %
- IVA: 17.00 %

## E Estruturas

### EF Alvenarias

#### EFY Reparações

**EFY030** m² Reparação estrutural de paredes de alvenaria, com argamassa de cal para armar.
Reparação estrutural de parede de alvenaria através da aplicação de argamassa de cal hidráulica natural de altas prestações, cor avelã claro, aplicada manualmente, composta por cal hidráulica natural, com resistência à compressão de 3,5 a 10 N/mm², inertes selecionados e aditivos, com uma espessura média de 20 mm e armadura de reforço com tela eletrossoldada, de 50 mm de espaçamento da malha e 2 mm de diâmetro, de aço com baixo conteúdo em carbono ISO 16120-2 C4D acabamento galvanizado.
Inclui: Limpeza prévia da superfície. Saturação do suporte com água a baixa pressão. Eliminação da água restante com ar-comprimido. Colocação da tela eletrossoldada com separadores certificados. Preparação da mistura. Aplicação da argamassa. Alisamento e afagamento final da superfície.
Critério de medição de projeto: Superfície medida segundo documentação gráfica de Projeto.
Critério de quantitativos de obra: Medir-se-á a superfície realmente executada segundo especificações de Projeto.

| Código | Un | Descrição | Rendimento | Preço | Importância |
|---|---|---|---|---|---|
| mt09mmr010c | kg | Argamassa de cal hidráulica natural de altas prestações, cor avelã claro, composta por cal hidráulica natural, com resistência à compressão de 3,5 a 10 N/mm², inertes selecionados e aditivos, para aplicar com colher, resistência à compressão maior ou igual a 6 N/mm², e 15. (material) | 34.000 | 2.39 | 81.26 |
| mt07ame530a | m² | Tela eletrossoldada, de 50 mm de espaçamento da malha e 2 mm de diâmetro, de aço com baixo conteúdo em carbono ISO 16120-2 C4D acabamento galvanizado. (material) | 1.200 | 6.68 | 8.02 |
| op00sie020 |  | Serra de disco fixo, para mesa de trabalho. | 1.000 | 0.00 | 0.00 |
| mo020 | h | Pedreiro. (mão de obra) | 0.412 | 33.34 | 13.74 |
| mo112 | h | Servente de pedreiro. (mão de obra) | 0.412 | 29.17 | 12.02 |
| % | % | Custos diretos complementares | 2 % | 115.04 | 2.30 |
|  |  | Custos diretos |  |  | 117.34 |
