# Enchimento com bloco cerâmico em parede de alvenaria

- Propriedade do ficheiro: CYPE INGENIEROS, S.A.
- Formato: FIEBDC-3/2002
- Âmbito geográfico: Brasil
- Moeda: BRL
- Custos indiretos: 3.00 %
- Despesas gerais: 13.00 %
- Lucro: 6.00 %
- IVA: 17.00 %

## E Estruturas

### EF Alvenarias

#### EFY Reparações

**EFY040** m² Enchimento com bloco cerâmico em parede de alvenaria.
Enchimento através de bloco cerâmico perfurado, para revestir, 25x12x7 cm, com juntas horizontais e verticais de 10 mm de espessura, assente com argamassa de cimento confeccionada em obra, com 250 kg/m³ de cimento, cor cinza, dosificação 1:6, fornecida em sacos, para preencher as aberturas existentes na parede de alvenaria de meia vez de espessura.
Inclui: Remoção das peças deterioradas. Saneamento do elemento. Limpeza com ar comprimido. Preparação da argamassa. Umedecimento da superfície. Colocação dos blocos por fiadas a nível. Rejuntamento. Limpeza final.
Critério de medição de projeto: Superfície medida segundo documentação gráfica de Projeto.
Critério de quantitativos de obra: Medir-se-á a superfície realmente executada segundo especificações de Projeto.

| Código | Un | Descrição | Rendimento | Preço | Importância |
|---|---|---|---|---|---|
| mt04lpa010a | Un | Bloco cerâmico perfurado, para revestir, 25x12x7 cm, densidade 1010 kg/m³. (material) | 50.400 | 0.55 | 27.72 |
| mt08aaa010a | m³ | Água. (material) | 0.004 | 3.83 | 0.02 |
| mt01arg005a | t | Areia de pedreira, para argamassa preparada em obra. (material) | 0.035 | 51.13 | 1.79 |
| mt08cem002 | kg | Cimento cinza em sacos. (material) | 5.363 | 0.63 | 3.38 |
| mq06hor010 | h | Betoneira elétrica com uma capacidade de amassamento de 160 l. (equipamento) | 0.017 | 13.50 | 0.23 |
| mo020 | h | Pedreiro. (mão de obra) | 0.734 | 33.34 | 24.47 |
| mo077 | h | Ajudante de pedreiro. (mão de obra) | 0.367 | 31.49 | 11.56 |
| mo113 | h | Auxiliar de serviços gerais. (mão de obra) | 0.274 | 28.94 | 7.93 |
| % | % | Custos diretos complementares | 2 % | 77.10 | 1.54 |
|  |  | Custos diretos |  |  | 78.64 |
