# Reforço de laje ou de radier através de enchimento com concreto armado

- Propriedade do ficheiro: CYPE INGENIEROS, S.A.
- Formato: FIEBDC-3/2002
- Âmbito geográfico: Brasil
- Moeda: BRL
- Custos indiretos: 3.00 %
- Despesas gerais: 13.00 %
- Lucro: 6.00 %
- IVA: 17.00 %

## E Estruturas

### EH Concreto armado

#### EHH Reforços com concreto

**EHH050** m² Reforço de laje ou de radier através de enchimento com concreto armado.
Reforço de laje ou de radier através de enchimento de 7 cm de espessura na face superior, para camada de compressão de concreto armado, realizada com concreto C25 classe de agressividade ambiental II e tipo de ambiente urbano, brita 0, consistência S100 dosado em central, e concretagem com bomba, e tela eletrossoldada Q 92 15x15 mm de aço CA-60. Inclusive escoramento e remoção do escoramento da laje.
Inclui: Escoramento da laje. Montagem do sistema de escoramento e fôrmas. Colocação da tela eletrossoldada com separadores certificados. Concretagem e compactação do concreto. Nivelamento da superfície. Cura do concreto. Desmontagem do sistema de escoramento e fôrmas e remoção do escoramento. Limpeza dos restos gerados.
Critério de medição de projeto: Superfície medida segundo documentação gráfica de Projeto.
Critério de quantitativos de obra: Medir-se-á a superfície realmente executada segundo especificações de Projeto.

| Código | Un | Descrição | Rendimento | Preço | Importância |
|---|---|---|---|---|---|
| mt50spa052b | m | Pranchão de madeira de pinho, de 20x7,2 cm. (material) | 0.020 | 16.13 | 0.32 |
| mt50spa101 | kg | Pregos de aço. (material) | 0.050 | 4.78 | 0.24 |
| mt50spa081a | Un | Escora metálica telescópica, até 3 m de altura. (material) | 0.013 | 49.12 | 0.64 |
| mt07aco020h | Un | Separador certificado para lajes maciças. (material) | 3.000 | 0.23 | 0.69 |
| mt07ame060ccb | m² | Tela eletrossoldada Q 92 15x15 cm, com fios longitudinais de 4,2 mm de diâmetro e fios transversais de 4,2 mm de diâmetro, aço CA-60, segundo ABNT NBR 7481. (material) | 1.200 | 20.34 | 24.41 |
| mt10haf080idc | m³ | Concreto C25 classe de agressividade ambiental II e tipo de ambiente urbano, brita 0, consistência S100, dosado em central, segundo ABNT NBR 8953. (material) | 0.077 | 357.88 | 27.56 |
| mt08aaa010a | m³ | Água. (material) | 0.100 | 3.83 | 0.38 |
| mq06bhe010 | h | Caminhão bomba estacionado na obra, para bombeamento de concreto. (equipamento) | 0.004 | 744.87 | 2.98 |
| op00ciz020 |  | Guilhotina para aço em barras nervuradas. | 1.000 | 0.00 | 0.00 |
| op00ata010 |  | Máquina de amarrar ferro. | 1.000 | 0.00 | 0.00 |
| au00auh040 |  | Vibrador de concreto, elétrico. | 1.000 | 0.00 | 0.00 |
| mo042 | h | Oficial de estruturas de concreto armado. (mão de obra) | 0.818 | 33.07 | 27.05 |
| mo089 | h | Ajudante de estruturas de concreto armado. (mão de obra) | 0.818 | 31.41 | 25.69 |
| % | % | Custos diretos complementares | 2 % | 109.96 | 2.20 |
|  |  | Custos diretos |  |  | 112.16 |
