# Preparação de superfície de concreto estrutural, com meios mecânicos

- Propriedade do ficheiro: CYPE INGENIEROS, S.A.
- Formato: FIEBDC-3/2002
- Âmbito geográfico: Brasil
- Moeda: BRL
- Custos indiretos: 3.00 %
- Despesas gerais: 13.00 %
- Lucro: 6.00 %
- IVA: 17.00 %

## E Estruturas

### EH Concreto armado

#### EHK Preparação da superfície

**EHK020** m² Preparação de superfície de concreto estrutural, com meios mecânicos.
Preparação de superfície de concreto estrutural, para a posterior aplicação de produtos reparadores e protetores, eliminando camadas antigas, caldas superficiais, tintas ou qualquer outro tipo de gordura ou sujeira do suporte, através de apicoamento mecânico, obtendo uma rugosidade aproximada de 2 mm, e carga manual do entulho gerado em caminhão ou caçamba.
Inclui: Apicoamento mecânico do concreto. Limpeza da superfície suporte. Remoção e acumulação dos restos gerados. Carga dos restos gerados para caminhão ou contendor.
Critério de medição de projeto: Superfície medida segundo documentação gráfica de Projeto.
Critério de quantitativos de obra: Medir-se-á a superfície realmente executada segundo especificações de Projeto.

| Código | Un | Descrição | Rendimento | Preço | Importância |
|---|---|---|---|---|---|
| mq06aca020 | h | Equipamento de apicoamento para piso de concreto, com sistema de aspiração. (equipamento) | 0.193 | 22.48 | 4.34 |
| mq08gel010k | h | Grupo eletrógeno insonorizado, trifásico, de 45 kVA de potência. (equipamento) | 0.193 | 19.83 | 3.83 |
| mo112 | h | Servente de pedreiro. (mão de obra) | 0.214 | 23.28 | 4.98 |
| mo113 | h | Auxiliar de serviços gerais. (mão de obra) | 0.214 | 24.40 | 5.22 |
| % | % | Custos diretos complementares | 2 % | 18.37 | 0.37 |
|  |  | Custos diretos |  |  | 18.74 |
