# Preparação da superfície das armaduras em elementos de concreto armado

- Propriedade do ficheiro: CYPE INGENIEROS, S.A.
- Formato: FIEBDC-3/2002
- Âmbito geográfico: Brasil
- Moeda: BRL
- Custos indiretos: 3.00 %
- Despesas gerais: 13.00 %
- Lucro: 6.00 %
- IVA: 17.00 %

## E Estruturas

### EH Concreto armado

#### EHK Preparação da superfície

**EHK040** m² Preparação da superfície das armaduras em elementos de concreto armado.
Preparação da superfície das armaduras, para a posterior aplicação de produtos reparadores e protetores, eliminando a sujeira superficial, a ferrugem e toda substância que possa diminuir a aderência entre as armaduras e o material de reparação a aplicar, até alcançar um grau de preparação Sa 2 ½ segundo ISO 8501-1, através de projeção a seco de jato de partículas de material abrasivo formado por partículas de silicato de alumínio, e carga manual do entulho gerado em caminhão ou caçamba.
Critérios considerados na determinação do preço da unidade de obra: O preço inclui o deslocamento, montagem e desmontagem em obra do equipamento de projeção.
Inclui: Aplicação do dissolvente de gorduras. Montagem e preparação do equipamento. Aplicação mecânica do jato abrasivo. Desmontagem do equipamento. Limpeza da superfície suporte. Remoção e acumulação do material projetado e os restos gerados. Carga do material projetado e os restos gerados em caminhão ou caçamba.
Critério de medição de projeto: Superfície medida segundo documentação gráfica de Projeto.
Critério de quantitativos de obra: Medir-se-á a superfície realmente executada segundo especificações de Projeto.

| Código | Un | Descrição | Rendimento | Preço | Importância |
|---|---|---|---|---|---|
| mt08lim050 | l | Dissolvente de tricloroetileno, para óleos, gorduras e resinas. (material) | 0.100 | 24.62 | 2.46 |
| mt08lim010a | kg | Abrasivo para limpeza através de jato a pressão, formado por partículas de silicato de alumínio. (material) | 3.500 | 0.65 | 2.28 |
| mq08lch010 | h | Equipamento de jato de areia à pressão. (equipamento) | 0.116 | 12.53 | 1.45 |
| mo112 | h | Servente de pedreiro. (mão de obra) | 0.322 | 29.17 | 9.39 |
| % | % | Custos diretos complementares | 2 % | 15.58 | 0.31 |
|  |  | Custos diretos |  |  | 15.89 |
