# Estrutura de concreto armado

- Propriedade do ficheiro: CYPE INGENIEROS, S.A.
- Formato: FIEBDC-3/2002
- Âmbito geográfico: Brasil
- Custos indiretos: 3.00 %
- Despesas gerais: 13.00 %
- Lucro: 6.00 %
- IVA: 17.00 %

## E Estruturas

### EH Concreto armado

#### EHR Lajes nervuradas bidirecionais

**EHR020** m² Estrutura de concreto armado, realizada com concreto C25 classe de agressividade ambiental II e tipo de ambiente urbano, brita 1, consistência S100 preparado em obra, volume total de concreto 0,223 m³/m², com 30% de zonas maciças, e aço CA-50, com uma quantidade total de 24 kg/m²; formada por: laje nervurada bidirecional com molde perdido, horizontal, de altura 30 = 25+5 cm; nervuras "in situ" de 10 cm, entre-eixo 80 cm; bloco de concreto leve com argila expandida, para laje nervurada bidirecional, 70x23x25 cm; tela eletrossoldada Q 92 de aço CA-60, em camada de compressão; montagem e desmontagem de sistema contínuo de escoramento e fôrmas, com acabamento para revestir, formado por superfície moldante de painéis de madeira tratada, reforçados com varetas e perfis, estrutura suporte horizontal de travessas metálicas e acessórios de montagem e estrutura suporte vertical de escoras metálicas; pilares com altura livre de até 3 m e 30x30 cm de seção média.
Execução de estrutura de concreto armado, realizada com concreto C25 classe de agressividade ambiental II e tipo de ambiente urbano, brita 1, consistência S100 preparado em obra, com um volume total de concreto em laje com molde perdido e pilares de 0,223 m³/m², com 30% de zonas maciças, e aço CA-50 em zona de maciços de pilares, vigas, nervuras, vigas de borda e pilares, com uma quantidade total de 24 kg/m² composta dos seguintes elementos: LAJE NERVURADA BIDIRECIONAL: horizontal, altura 30 = 25+5 cm; nervuras de concreto "in situ" de 10 cm de espessura, entre-eixo 80 cm; bloco de concreto leve com argila expandida, para laje nervurada bidirecional, 70x23x25 cm; camada de compressão de 5 cm de espessura, com armadura de distribuição formada por tela eletrossoldada Q 92 15x15 mm de aço CA-60; com montagem e desmontagem de sistema contínuo de escoramento e fôrmas, com acabamento para revestir, formado por: superfície moldante de painéis de madeira tratada, reforçados com varetas e perfis, amortizáveis em 25 utilizações; estrutura suporte horizontal de travessas metálicas e acessórios de montagem, amortizáveis em 150 utilizações e estrutura suporte vertical de escoras metálicas, amortizáveis em 150 utilizações, inclusive parte proporcional de corte, dobra e montagem da armadura em central de armaduras de obra e posterior colocação em seu lugar definitivo, maciço de capitéis, reforço de aberturas e vigas de borda, elementos de sustentação, fixação e escoramento necessários para a estabilidade das fôrmas, aplicação de líquido desmoldante e cura do concreto; PILARES: com altura livre de até 3 m e 30x30 cm de seção média, inclusive parte proporcional de corte, dobra e montagem da armadura em central de armaduras de obra e posterior colocação em seu lugar definitivo, montagem e desmontagem do sistema de fôrmas de chapas metálicas reutilizáveis, e agente filmógeno para cura de concretos e argamassas.
Inclui: PILARES: Marcação. Colocação das armaduras com separadores certificados. Montagem do sistema de escoramento e fôrmas. Preparação do concreto. Concretagem e compactação do concreto. Desmontagem do sistema de escoramento e fôrmas. Cura do concreto. Reparação de defeitos superficiais. LAJE: Implantação do sistema de escoramento e fôrmas. Montagem do sistema de escoramento e fôrmas. Marcação da geometria da planta sobre a fôrmas. Colocação de moldes. Colocação das armaduras com separadores certificados. Concretagem e compactação do concreto. Nivelamento da camada de compressão. Cura do concreto. Desmontagem do sistema de escoramento e fôrmas. Reparação de defeitos superficiais.
Critério de medição de projeto: Superfície medida em verdadeira magnitude desde as faces exteriores das vigas de borda do perímetro, segundo documentação gráfica de Projeto, descontando as aberturas de superfície maior de 6 m².
Critério de quantitativos de obra: Medir-se-á, em verdadeira magnitude, desde as faces exteriores das vigas perimetrais, a superfície realmente executada segundo especificações de Projeto, descontando as aberturas de superfície maior de 6 m². Consideram-se incluídos todos os elementos integrantes da estrutura assinalados nos desenhos e detalhes do Projeto.

| Código | Un | Descrição | Rendimento | Preço | Importância |
|---|---|---|---|---|---|
| mt07aco020b | Un | Separador certificado para pilares. (material) | 0.500 | 0.03 | 0.02 |
| mt08eup010a | m² | Chapa metálica de 50x50 cm, para fôrmas de pilares de concreto armado de seção retangular ou quadrada, de até 3 m de altura, inclusive parte proporcional de acessórios de montagem. (material) | 0.007 | 26.38 | 0.18 |
| mt50spa081a | Un | Escora metálica telescópica, até 3 m de altura. (material) | 0.007 | 7.35 | 0.05 |
| mt08eft030a | m² | Painel de madeira tratada, de 22 mm de espessura, reforçado com barras e perfis. (material) | 0.044 | 20.61 | 0.91 |
| mt08eva030 | m² | Estrutura suporte para fôrmas recuperáveis, composta de: travessas metálicas e acessórios de montagem. (material) | 0.007 | 46.72 | 0.33 |
| mt50spa081a | Un | Escora metálica telescópica, até 3 m de altura. | 0.027 | 7.35 | 0.20 |
| mt08cim030b | m³ | Madeira de pinho. (material) | 0.003 | 130.89 | 0.39 |
| mt08var060 | kg | Pregos de aço de 20x100 mm. (material) | 0.040 | 3.85 | 0.15 |
| mt08dba010b | l | Agente desmoldante, à base de óleos especiais, emulsionante em água para fôrmas metálicas, fenólicas ou de madeira. (material) | 0.030 | 1.09 | 0.03 |
| mt07chp010b | Un | Bloco de concreto leve com argila expandida, para laje nervurada bidirecional, 70x23x25 cm, inclusive parte proporcional de peças especiais. (material) | 3.495 | 0.67 | 2.34 |
| mt07aco020h | Un | Separador certificado para lajes nervuradas bidirecionais. (material) | 1.200 | 0.03 | 0.04 |
| mt07aco070f | kg | Aço em barras nervuradas, CA-50, diâmetros vários, segundo ABNT NBR 7480. (material) | 19.950 | 0.94 | 18.75 |
| mt07aco070f | kg | Aço em barras nervuradas, CA-50, diâmetros vários, segundo ABNT NBR 7480. | 5.250 | 0.94 | 4.94 |
| mt08var050 | kg | Arame galvanizado para atar, de 1,30 mm de diâmetro. (material) | 0.190 | 0.60 | 0.11 |
| mt08var050 | kg | Arame galvanizado para atar, de 1,30 mm de diâmetro. | 0.035 | 0.60 | 0.02 |
| mt07ame060ccb | m² | Tela eletrossoldada Q 92 15x15 cm, com fios longitudinais de 4,2 mm de diâmetro e fios transversais de 4,2 mm de diâmetro, aço CA-60, segundo ABNT NBR 7481. (material) | 1.100 | 2.00 | 2.20 |
| mt08aaa010a | m³ | Água. (material) | 0.049 | 0.82 | 0.04 |
| mt01arg002a | m³ | Areia média lavada. (material) | 0.146 | 24.96 | 3.64 |
| mt01arg003b | m³ | Pedra britada tipo 1. (material) | 0.170 | 24.52 | 4.17 |
| mt08cem002 | kg | Cimento cinza em sacos. (material) | 80.548 | 0.14 | 11.28 |
| mt08cur020a | l | Agente filmógeno para cura de concretos e argamassas. (material) | 0.150 | 1.07 | 0.16 |
| mq06hor010 | h | Betoneira. (equipamento) | 0.161 | 0.92 | 0.15 |
| op00ciz020 |  | Guilhotina para aço em barras nervuradas. | 1.000 | 0.00 | 0.00 |
| op00ata010 |  | Máquina de amarrar ferro. | 1.000 | 0.00 | 0.00 |
| op00sie020 |  | Serra de disco fixo, para mesa de trabalho. | 1.000 | 0.00 | 0.00 |
| au00auh040 |  | Vibrador de concreto, elétrico. | 1.000 | 0.00 | 0.00 |
| au00auh030 |  | Torre de concretagem. | 1.000 | 0.00 | 0.00 |
| mo044 | h | Montador de fôrmas. (mão de obra) | 0.910 | 18.71 | 17.03 |
| mo091 | h | Ajudante de montador de fôrmas. (mão de obra) | 0.907 | 15.11 | 13.70 |
| mo043 | h | Armador. (mão de obra) | 0.367 | 18.71 | 6.87 |
| mo090 | h | Ajudante de armador. (mão de obra) | 0.400 | 15.11 | 6.04 |
| mo113 | h | Auxiliar de serviços gerais. (mão de obra) | 0.315 | 12.05 | 3.80 |
| mo112 | h | Servente de pedreiro. (mão de obra) | 0.330 | 16.17 | 5.34 |
| mo045 | h | Oficial de trabalhos de concretagem. (mão de obra) | 0.072 | 18.71 | 1.35 |
| mo092 | h | Ajudante de trabalhos concretagem. (mão de obra) | 0.293 | 15.11 | 4.43 |
| % | % | Custos diretos complementares | 2 % | 108.66 | 2.17 |
|  |  | Custos diretos |  |  | 110.83 |
