# Laje sanitária ventilada sobre murete de alvenaria

- Propriedade do ficheiro: CYPE INGENIEROS, S.A.
- Formato: FIEBDC-3/2002
- Âmbito geográfico: Brasil
- Moeda: BRL
- Custos indiretos: 3.00 %
- Despesas gerais: 13.00 %
- Lucro: 6.00 %
- IVA: 17.00 %

## E Estruturas

### EH Concreto armado

#### EHU Lajes pré-fabricadas e nervuradas unidirecionais

**EHU005** m² Laje sanitária ventilada sobre murete de alvenaria.
Laje sanitária ventilada de concreto armado, altura 12 = 8 + 4 cm, realizada com concreto C25 classe de agressividade ambiental II e tipo de ambiente urbano, brita 1, consistência S100 dosado em central, e concretagem com bomba, volume 14,519 m³/m², e aço CA-50 na zona de reforço de momentos negativos e conectores de vigotas e vigas de borda, quantidade 6 kg/m²; formada por: vigota com armadura treliçada (VT); lajota cerâmica (LC), 8x27x20 cm; camada de compressão de 4 cm de espessura, com armadura de distribuição formada por tela eletrossoldada Q 92 15x15 mm de aço CA-60, sobre murete de apoio de 80 cm de altura de bloco cerâmico com furos na horizontal, para revestir, 9x19x19 cm, com argamassa de cimento confeccionada em obra, com 250 kg/m³ de cimento, cor cinza, dosificação 1:6, fornecida em sacos, acabado com tela asfáltica. Inclusive agente filmógeno, para a cura de concretos e argamassas.
Critérios considerados na determinação do preço da unidade de obra: O preço inclui o corte, dobra e montagem da armadura em central de armaduras de obra e a posterior colocação em obra.
Inclui: MURETE DE ALVENARIA: Limpeza e preparação da superfície suporte. Marcação. Preparação da argamassa. Assentamento da primeira fiada sobre camada de argamassa. Colocação e aprumo de prumos de referência. Colocação de fios entre prumos. Colocação das peças por fiadas a nível. Formação de aberturas de ventilação em muros. Colocação da impermeabilização. LAJE SANITÁRIA: Marcação da geometria da planta. Colocação de vigotas e lajotas. Colocação das armaduras com separadores certificados. Concretagem e compactação do concreto. Nivelamento da camada de compressão. Cura do concreto.
Critério de medição de projeto: Superfície medida desde as faces exteriores das vigas de borda do perímetro, segundo documentação gráfica de Projeto, descontando as aberturas de superfície maior de 6 m².
Critério de quantitativos de obra: Medir-se-á, desde as faces exteriores das vigas perimetrais, a superfície realmente executada segundo especificações de Projeto, descontando as aberturas de superfície maior de 6 m². Consideram-se incluídos todos os elementos integrantes da estrutura assinalados nos desenhos e detalhes do Projeto.

| Código | Un | Descrição | Rendimento | Preço | Importância |
|---|---|---|---|---|---|
| mt02bcr010ae | Un | Bloco cerâmico com furos na horizontal, para revestir, 9x19x19 cm, resistência à compressão 1,5 MPa; com o preço incrementado em 20% relativamente a peças especiais. Segundo ABNT NBR 15270-1. (material) | 15.750 | 0.59 | 9.29 |
| mt08aaa010a | m³ | Água. (material) | 0.004 | 3.83 | 0.02 |
| mt01arg005a | t | Areia de pedreira, para argamassa preparada em obra. (material) | 0.015 | 51.13 | 0.77 |
| mt08cem002 | kg | Cimento cinza em sacos. (material) | 2.381 | 0.63 | 1.50 |
| mt14lba010g | m² | Membrana de betume modificado com elastômero SBS, de 3,5 mm de espessura, massa nominal 4 kg/m², com armadura de feltro de poliéster não tecido de 160 g/m², de superfície não protegida. (material) | 0.840 | 51.62 | 43.36 |
| mt08ebr040h | m | Tábua de madeira serrada, de pinus (pinus spp), de 2,5x20 cm, de 3ª qualidade, segundo ABNT NBR 11700. (material) | 0.600 | 10.09 | 6.05 |
| mt08var060 | kg | Pregos de aço de 20x100 mm. (material) | 0.040 | 22.32 | 0.89 |
| mt08dba010d | l | Agente desmoldante, à base de óleos especiais, emulsionante em água, para fôrmas metálicas, fenólicas ou de madeira. (material) | 0.030 | 4.60 | 0.14 |
| mt07bvb010cb | Un | Lajota cerâmica (LC), 8x27x20 cm, segundo ABNT NBR 14859-2. (material) | 12.500 | 0.66 | 8.25 |
| mt07vbr010b | m | Vigota com armadura treliçada (VT), de 12x8 cm de seção e até 4 m de comprimento, segundo ABNT NBR 14859-1 e ABNT NBR 14859-3. (material) | 2.500 | 9.47 | 23.68 |
| mt07aco070f | kg | Aço em barras nervuradas, CA-50, de vários diâmetros, segundo ABNT NBR 7480. (material) | 6.300 | 11.78 | 74.21 |
| mt08var050 | kg | Arame galvanizado para atar, de 1,30 mm de diâmetro. (material) | 0.072 | 3.83 | 0.28 |
| mt07ame060ccb | m² | Tela eletrossoldada Q 92 15x15 cm, com fios longitudinais de 4,2 mm de diâmetro e fios transversais de 4,2 mm de diâmetro, aço CA-60, segundo ABNT NBR 7481. (material) | 1.100 | 20.34 | 22.37 |
| mt10haf080iec | m³ | Concreto C25 classe de agressividade ambiental II e tipo de ambiente urbano, brita 1, consistência S100, dosado em central, segundo ABNT NBR 8953. (material) | 15.245 | 347.46 | 5297.03 |
| mt08cur020a | l | Agente filmógeno, para a cura de concretos e argamassas. (material) | 0.150 | 3.99 | 0.60 |
| mq06bhe010 | h | Caminhão bomba estacionado na obra, para bombeamento de concreto. (equipamento) | 2.297 | 744.87 | 1710.97 |
| mq06hor010 | h | Betoneira elétrica com uma capacidade de amassamento de 160 l. (equipamento) | 0.008 | 13.50 | 0.11 |
| op00ciz020 |  | Guilhotina para aço em barras nervuradas. | 1.000 | 0.00 | 0.00 |
| op00ata010 |  | Máquina de amarrar ferro. | 1.000 | 0.00 | 0.00 |
| op00sie020 |  | Serra de disco fixo, para mesa de trabalho. | 1.000 | 0.00 | 0.00 |
| au00auh040 |  | Vibrador de concreto, elétrico. | 1.000 | 0.00 | 0.00 |
| mo021 | h | Pedreiro de alvenarias. (mão de obra) | 0.464 | 33.34 | 15.47 |
| mo114 | h | Servente de pedreiro de alvenarias. (mão de obra) | 0.371 | 28.94 | 10.74 |
| mo044 | h | Montador de fôrmas. (mão de obra) | 0.257 | 33.07 | 8.50 |
| mo091 | h | Ajudante de montador de fôrmas. (mão de obra) | 0.257 | 31.41 | 8.07 |
| mo043 | h | Armador. (mão de obra) | 0.093 | 33.07 | 3.08 |
| mo090 | h | Ajudante de armador. (mão de obra) | 0.100 | 31.41 | 3.14 |
| mo045 | h | Oficial de trabalhos de concretagem. (mão de obra) | 1.402 | 33.07 | 46.36 |
| mo092 | h | Ajudante de trabalhos concretagem. (mão de obra) | 5.608 | 31.41 | 176.15 |
| % | % | Custos diretos complementares | 2 % | 7471.03 | 149.42 |
|  |  | Custos diretos |  |  | 7620.45 |
