# Viga de concreto aparente

- Propriedade do ficheiro: CYPE INGENIEROS, S.A.
- Formato: FIEBDC-3/2002
- Âmbito geográfico: Brasil
- Custos indiretos: 3.00 %
- Despesas gerais: 13.00 %
- Lucro: 6.00 %
- IVA: 17.00 %

## E Estruturas

### EH Concreto armado

#### EHV Vigas

**EHV015** m³ Viga de concreto aparente, realizada com concreto HA-30/AC/10/IIa, Izyvision "FYM ITALCEMENTI GROUP", dosado em central, e concretagem com bomba, e aço CA-50, quantidade 150 kg/m³; montagem e desmontagem do sistema de fôrmas de madeira (concreto aparente), em piso de até 3 m de altura livre.
Execução de viga de concreto aparente, realizada com concreto HA-30/AC/10/IIa, Izyvision "FYM ITALCEMENTI GROUP", dosado em central, e concretagem com bomba, e aço CA-50, com uma quantidade aproximada de 150 kg/m³, localizada em piso de até 3 m de altura livre. Montagem e desmontagem do sistema de fôrmas contínua com prumos, travessas metálicas e superfície moldante de madeira tratada reforçada com barras e perfis, para deixar um acabamento aparente do concreto.
Inclui: Marcação. Montagem do sistema de fôrmas. Colocação das armaduras com separadores certificados. Concretagem. Cura do concreto. Desmontagem do sistema de fôrmas. Reparação de defeitos superficiais.
Critério de medição de projeto: Volume medido segundo documentação gráfica de Projeto.
Critério de quantitativos de obra: Medir-se-á o volume realmente executado segundo especificações de Projeto.

| Código | Un | Descrição | Rendimento | Preço | Importância |
|---|---|---|---|---|---|
| mt08eva030 | m² | Estrutura suporte de fôrmas recuperáveis para a execução de elementos de concreto, composta de: porta-travessas metálicas e travessas metálicas. (material) | 0.042 | 10.25 | 0.43 |
| mt08eva040 | m² | Superfície moldante de madeira composta por painéis de 27 mm de espessura de madeira de pinho com tratamento desmoldante por ambas as faces, reforçados com duas barras de aço roscado na parte central e com perfis metálicos nos extremos. (material) | 2.292 | 1.37 | 3.14 |
| mt50spa050k | m³ | Pranchão de madeira de pinho, dimensões 20x7,2 cm. (material) | 0.001 | 260.51 | 0.26 |
| mt50spa101 | kg | Pregos de aço. (material) | 1.375 | 0.98 | 1.35 |
| mt08des010 | l | Desmoldante biodegradável composto de resinas vegetais, para concretos com acabamento aparente. (material) | 0.275 | 6.69 | 1.84 |
| mt50spa081a | Un | Escora metálica telescópica, até 3 m de altura. (material) | 0.278 | 11.42 | 3.17 |
| mt07aco020c | Un | Separador certificado para vigas. (material) | 4.000 | 0.07 | 0.28 |
| mt07aco070f | kg | Aço em barras nervuradas, CA-50, elaborado em oficina e colocado em obra, diâmetros vários, segundo ABNT NBR 7480. (material) | 150.000 | 1.37 | 205.50 |
| mt08var050 | kg | Arame galvanizado para atar, de 1,30 mm de diâmetro. (material) | 0.010 | 1.13 | 0.01 |
| mt10hai100gja | m³ | Concreto HA-30/AC/10/IIa, Izyvision "FYM ITALCEMENTI GROUP", dosado em central. (material) | 1.050 | 179.96 | 188.96 |
| mt08cur010 | l | Agente filmógeno para cura de concretos com acabamento aparente. (material) | 0.150 | 2.69 | 0.40 |
| mq06bhe010 | h | Caminhão bomba estacionado na obra, para bombeamento de concreto. Inclusive parte proporcional de deslocamento. (equipamento) | 0.055 | 138.06 | 7.59 |
| op00ciz020 |  | Guilhotina para aço em barras nervuradas. | 1.000 | 0.00 | 0.00 |
| op00ata010 |  | Máquina de amarrar ferro. | 1.000 | 0.00 | 0.00 |
| op00sie020 |  | Serra de disco fixo, para mesa de trabalho. | 1.000 | 0.00 | 0.00 |
| op00pul010 |  | Pulverizador de mochila. | 1.000 | 0.00 | 0.00 |
| au00auh040 |  | Vibrador de concreto, elétrico. | 1.000 | 0.00 | 0.00 |
| mo044 | h | Oficial de 1ª de estruturas de concreto armado, em trabalhos de concretagem. (mão de obra) | 0.121 | 6.50 | 0.79 |
| mo090 | h | Ajudante de estruturas de concreto armado, em trabalhos de concretagem. (mão de obra) | 0.564 | 4.03 | 2.27 |
| mo043 | h | Oficial de 1ª montador de fôrmas. (mão de obra) | 9.605 | 6.50 | 62.43 |
| mo089 | h | Ajudante de montador de fôrmas. (mão de obra) | 9.605 | 4.03 | 38.71 |
| mo042 | h | Oficial de 1ª armador. (mão de obra) | 1.330 | 6.50 | 8.65 |
| mo088 | h | Ajudante de armador. (mão de obra) | 1.572 | 4.03 | 6.34 |
| % | % | Custos diretos complementares | 2 % | 532.12 | 10.64 |
|  |  | Custos diretos |  |  | 542.76 |
