# Reparação estrutural de concreto, com argamassa fluida à base de cimento, modificada com polímeros

- Propriedade do ficheiro: CYPE INGENIEROS, S.A.
- Formato: FIEBDC-3/2002
- Âmbito geográfico: Brasil
- Moeda: BRL
- Custos indiretos: 3.00 %
- Despesas gerais: 13.00 %
- Lucro: 6.00 %
- IVA: 17.00 %

## E Estruturas

### EH Concreto armado

#### EHY Reparações

**EHY011** m² Reparação estrutural de concreto, com argamassa fluida à base de cimento, modificada com polímeros.
Aplicação manual de argamassa fluida, modificada com polímeros, com uma resistência à compressão aos 28 dias maior ou igual a 80 N/mm² e um módulo de elasticidade maior ou igual a 20000 N/mm², Euroclasse A1 de reação ao fogo, em camada de 40 mm de espessura média, de consistência fluida, para reparação e reforço estrutural de laje de concreto.
Critérios considerados na determinação do preço da unidade de obra: O preço inclui o montagem e desmontagem do sistema de escoramento e fôrmas.
Inclui: Umedecimento da superfície suporte. Montagem do sistema de escoramento e fôrmas. Preparação da mistura. Aplicação do produto. Cura. Desmontagem do sistema de escoramento e fôrmas.
Critério de medição de projeto: Superfície medida segundo documentação gráfica de Projeto.
Critério de quantitativos de obra: Medir-se-á a superfície realmente executada segundo especificações de Projeto.

| Código | Un | Descrição | Rendimento | Preço | Importância |
|---|---|---|---|---|---|
| mt09rek020d | kg | Argamassa fluida, modificada com polímeros, com uma resistência à compressão aos 28 dias maior ou igual a 80 N/mm² e um módulo de elasticidade maior ou igual a 20000 N/mm², Euroclasse A1 de reação ao fogo, com muito baixo conteúdo de compostos orgânicos voláteis (COV), para reparação estrutural do concreto. (material) | 76.000 | 2.60 | 197.60 |
| mt08aaa010a | m³ | Água. (material) | 0.008 | 3.83 | 0.03 |
| mt50spa052b | m | Pranchão de madeira de pinho, de 20x7,2 cm. (material) | 0.020 | 16.13 | 0.32 |
| mt50spa101 | kg | Pregos de aço. (material) | 0.030 | 4.78 | 0.14 |
| mt50spa081a | Un | Escora metálica telescópica, até 3 m de altura. (material) | 0.013 | 49.12 | 0.64 |
| mo020 | h | Pedreiro. (mão de obra) | 0.161 | 33.34 | 5.37 |
| mo113 | h | Auxiliar de serviços gerais. (mão de obra) | 0.161 | 28.94 | 4.66 |
| % | % | Custos diretos complementares | 2 % | 208.76 | 4.18 |
|  |  | Custos diretos |  |  | 212.94 |
