# Reparação estrutural de concreto, com argamassa à base de resina epóxi

- Propriedade do ficheiro: CYPE INGENIEROS, S.A.
- Formato: FIEBDC-3/2002
- Âmbito geográfico: Brasil
- Moeda: BRL
- Custos indiretos: 3.00 %
- Despesas gerais: 13.00 %
- Lucro: 6.00 %
- IVA: 17.00 %

## E Estruturas

### EH Concreto armado

#### EHY Reparações

**EHY025** m² Reparação estrutural de concreto, com argamassa à base de resina epóxi.
Aplicação manual de argamassa de reparação de dois componentes à base de resina epóxi, tixotrópica e com altas resistências mecânicas, com uma resistência à compressão aos 28 dias maior ou igual a 45 N/mm² e um módulo de elasticidade maior ou igual a 20000 N/mm², Euroclasse F de reação ao fogo, em camada de 20 mm de espessura média, com acabamento superficial afagado com esponja ou desempenadeira, para reparação e reforço estrutural de elemento de concreto.
Inclui: Preparação da mistura. Aplicação do produto. Perfilamento de arestas.
Critério de medição de projeto: Superfície medida segundo documentação gráfica de Projeto.
Critério de quantitativos de obra: Medir-se-á a superfície realmente executada segundo especificações de Projeto.

| Código | Un | Descrição | Rendimento | Preço | Importância |
|---|---|---|---|---|---|
| mt09reh170a | kg | Argamassa de reparação de dois componentes à base de resina epóxi, tixotrópica e com altas resistências mecânicas, com uma resistência à compressão aos 28 dias maior ou igual a 45 N/mm² e um módulo de elasticidade maior ou igual a 20000 N/mm², Euroclasse F de reação ao fogo, para reparação estrutural do concreto. (material) | 38.000 | 12.85 | 488.30 |
| mo020 | h | Pedreiro. (mão de obra) | 0.489 | 33.34 | 16.30 |
| mo113 | h | Auxiliar de serviços gerais. (mão de obra) | 0.489 | 28.94 | 14.15 |
| % | % | Custos diretos complementares | 2 % | 518.75 | 10.38 |
|  |  | Custos diretos |  |  | 529.13 |
