# Transporte, colocação em obra e remoção de equipamento completo para injeção de resinas

- Propriedade do ficheiro: CYPE INGENIEROS, S.A.
- Formato: FIEBDC-3/2002
- Âmbito geográfico: Brasil
- Moeda: BRL
- Custos indiretos: 3.00 %
- Despesas gerais: 13.00 %
- Lucro: 6.00 %
- IVA: 17.00 %

## E Estruturas

### EH Concreto armado

#### EHY Reparações

**EHY060** Un Transporte, colocação em obra e remoção de equipamento completo para injeção de resinas.
Transporte, colocação em obra e remoção de equipamento completo para injeção de resinas em reparação estrutural de elemento de concreto.
Critérios considerados na determinação do preço da unidade de obra: O preço inclui o deslocamento à obra do pessoal especializado.
Inclui: Transporte à obra. Montagem do equipamento. Desmontagem do equipamento. Remoção do equipamento>.
Critério de medição de projeto: Número de unidades previstas, segundo documentação gráfica de Projeto.
Critério de quantitativos de obra: Medir-se-á o número de unidades realmente executadas segundo especificações de Projeto.

| Código | Un | Descrição | Rendimento | Preço | Importância |
|---|---|---|---|---|---|
| mq06eim030 | Un | Transporte, colocação em obra e remoção de equipamento completo para realização de injeções de argamassas fluidas e resinas. (equipamento) | 1.159 | 2628.95 | 3046.95 |
| % | % | Custos diretos complementares | 2 % | 3046.95 | 60.94 |
|  |  | Custos diretos |  |  | 3107.89 |
