# Abertura de rasgo

- Propriedade do ficheiro: CYPE INGENIEROS, S.A.
- Formato: FIEBDC-3/2002
- Âmbito geográfico: Brasil
- Moeda: BRL
- Custos indiretos: 3.00 %
- Despesas gerais: 13.00 %
- Lucro: 6.00 %
- IVA: 17.00 %

## E Estruturas

### EH Concreto armado

#### EHY Reparações

**EHY061** m Abertura de rasgo.
Abertura em caixa de fissura em elemento de concreto, com esmerilhadeira equipada com disco de corte de diamante, até alcançar uma largura e profundidade de aproximadamente 10 mm, com o objetivo de incrementar a aderência do material de vedação ao suporte, permitindo assim o confinamento do material de vedação.
Inclui: Corte e preparação da fissura.
Critério de medição de projeto: Comprimento medido segundo documentação gráfica de Projeto.
Critério de quantitativos de obra: Medir-se-á o comprimento realmente executado segundo especificações de Projeto.

| Código | Un | Descrição | Rendimento | Preço | Importância |
|---|---|---|---|---|---|
| op00amo010 |  | Esmerilhadeira. | 1.000 | 0.00 | 0.00 |
| mo112 | h | Servente de pedreiro. (mão de obra) | 0.129 | 29.17 | 3.76 |
| % | % | Custos diretos complementares | 2 % | 3.76 | 0.08 |
|  |  | Custos diretos |  |  | 3.84 |
