# Reforço de laje ou radier através de aumento de seção de 6 cm de espessura na face superior

- Propriedade do ficheiro: CYPE INGENIEROS, S.A.
- Formato: FIEBDC-3/2002
- Âmbito geográfico: Brasil
- Custos indiretos: 3.00 %
- Despesas gerais: 13.00 %
- Lucro: 6.00 %
- IVA: 16.00 %

## E Estruturas

### EH Concreto armado

#### EHZ Reforços

**EHZ340** m² Reforço de laje ou radier através de aumento de seção de 6 cm de espessura na face superior, para cada de compressão de concreto armado, realizada com concreto C25 classe de agressividade ambiental II e tipo de ambiente urbano, tamanho máximo do agregado 12,5 mm, consistência S100 dosado em central, e concretagem com grua, e tela eletrossoldada Q 92 de aço CA-60.
Reforço da laje ou radier através de aumento de seção de 6 cm de espessura na face superior, para camada de compressão de concreto armado, realizada com concreto C25 classe de agressividade ambiental II e tipo de ambiente urbano, tamanho máximo do agregado 12,5 mm, consistência S100 dosado em central, e concretagem com grua, e tela eletrossoldada Q 92 15x15 mm de aço CA-60. Incluindo p/p de escoramento da laje com escoras metálicas e cofragem; descarga, compactação e cura do concreto; descofragem e remoção do escoramento do conjunto; e limpeza dos restos gerados.
Inclui: Escoramento da laje e cofragem. Colocação da tela eletrossoldada com separadores homologados. Concretagem e compactação do concreto. Nivelamento da superfície. Cura do concreto. Descofragem e remoção do escoramento. Limpeza dos restos gerados.
Critério de medição de projeto: Superfície medida segundo documentação gráfica de Projeto.
Critério de quantitativos de obra: Medir-se-á a superfície realmente executada segundo especificações de Projeto.

| Código | Un | Descrição | Rendimento | Preço | Importância |
|---|---|---|---|---|---|
| mt50spa050k | m³ | Pranchão de madeira de pinho, dimensões 20x7,2 cm. (material) | 0.002 | 260.97 | 0.52 |
| mt50spa081l | Un | Escora metálica telescópica, para 5 m de altura e 50 utilizações. (material) | 1.000 | 0.54 | 0.54 |
| mt50spa101 | kg | Pregos de aço. (material) | 0.050 | 0.98 | 0.05 |
| mt07aco020i | Un | Separador homologado para lajes maciças. (material) | 3.000 | 0.07 | 0.21 |
| mt07ame060ccb | m² | Tela eletrossoldada Q 92 15x15 cm, com fios longitudinais de 4,2 mm de diâmetro e fios transversais de 4,2 mm de diâmetro, aço CA-60, segundo ABNT NBR 7481. (material) | 1.200 | 2.88 | 3.46 |
| mt10haf080idc | m³ | Concreto C25 classe de agressividade ambiental II e tipo de ambiente urbano, tamanho máximo do agregado 12,5 mm, consistência S100, dosado em central, segundo ABNT NBR 8953. (material) | 0.066 | 111.24 | 7.34 |
| mt08aaa010a | m³ | Água. (material) | 0.100 | 0.99 | 0.10 |
| op00ciz020 |  | Guilhotina para aço em barras nervuradas. | 1.000 | 0.00 | 0.00 |
| op00ata010 |  | Máquina de amarrar ferro. | 1.000 | 0.00 | 0.00 |
| au00auh010 |  | Balde. | 1.000 | 0.00 | 0.00 |
| au00auh040 |  | Vibrador de concreto, elétrico. | 1.000 | 0.00 | 0.00 |
| mo040 | h | Oficial de 1ª de estruturas de concreto armado. (mão de obra) | 1.106 | 5.94 | 6.57 |
| mo083 | h | Ajudante de oficial de estruturas de concreto armado. (mão de obra) | 0.988 | 3.69 | 3.65 |
| % | % | Custos diretos complementares | 2 % | 22.44 | 0.45 |
|  |  | Custos diretos |  |  | 22.89 |
