# Ancoragem metálica de segurança por expansão

- Propriedade do ficheiro: CYPE INGENIEROS, S.A.
- Formato: FIEBDC-3/2002
- Âmbito geográfico: Brasil
- Custos indiretos: 3.00 %
- Despesas gerais: 13.00 %
- Lucro: 6.00 %
- IVA: 17.00 %

## E Estruturas

### EH Concreto armado

#### EHZ Reforços e ancoragens

**EHZ420** Un Ancoragem metálica de segurança por expansão, realizado sobre concreto de resistência característica mínima 20 N/mm², de aço galvanizado qualidade 8.8, segundo ISO 898-1, de 8 mm de diâmetro e 97 mm de comprimento, inserido em furo de 10 mm de diâmetro e 80 mm de profundidade.
Ancoragem metálica de segurança por expansão, realizado sobre concreto de resistência característica mínima 20 N/mm², de aço galvanizado qualidade 8.8, segundo ISO 898-1, de 8 mm de diâmetro e 97 mm de comprimento, inserido em furo de 10 mm de diâmetro e 80 mm de profundidade. Incluindo parte proporcional de implantação, realização do furo com martelo percutor e broca de tamanho adequado; limpeza do pó resultante da perfuração, com ar comprimido; inserção da ancoragem de aço no furo e colocação da peça a fixar; aplicação do par de aperto com chave dinamométrica para a expansão da ancoragem.
Inclui: Implantação da posição da ancoragem. Execução do furo. Limpeza do pó resultante. Introdução da ancoragem. Aplicação do par de aperto com chave dinamométrica. Limpeza dos restos sobrantes.
Critério de medição de projeto: Número de unidades previstas, segundo documentação gráfica de Projeto.
Critério de quantitativos de obra: Medir-se-á o número de unidades realmente executadas segundo especificações de Projeto.

| Código | Un | Descrição | Rendimento | Preço | Importância |
|---|---|---|---|---|---|
| mt09reh310aa | Un | Ancoragem expansiva mecânica composta por parafuso de cabeça hexagonal aço galvanizado qualidade 8.8, segundo ISO 898-1 de 8 mm de diâmetro e 97 mm de comprimento, arruela e seção de plástico colapsável, para fixações sobre estruturas de concreto. (material) | 1.000 | 3.88 | 3.88 |
| op00tal010 |  | Furadeira. | 1.000 | 0.00 | 0.00 |
| mo019 | h | Oficial de 1ª pedreiro. (mão de obra) | 0.110 | 6.19 | 0.68 |
| mo110 | h | Servente de pedreiro. (mão de obra) | 0.110 | 3.76 | 0.41 |
| % | % | Custos diretos complementares | 2 % | 4.97 | 0.10 |
|  |  | Custos diretos |  |  | 5.07 |
