# Argamassa fluida, para utilização geral, aplicada na formação de uma ancoragem estrutural

- Propriedade do ficheiro: CYPE INGENIEROS, S.A.
- Formato: FIEBDC-3/2002
- Âmbito geográfico: Brasil
- Custos indiretos: 3.00 %
- Despesas gerais: 13.00 %
- Lucro: 6.00 %
- IVA: 17.00 %

## E Estruturas

### EH Concreto armado

#### EHZ Reforços e ancoragens

**EHZ510** m³ Argamassa fluida, para utilização geral, aplicada na formação de uma ancoragem estrutural.
Argamassa fluida, para utilização geral, aplicada na formação da ancoragem de um elemento estrutural de concreto endurecido. Incluindo parte proporcional de implantação, limpeza da superfície suporte, preparação da mistura, descarga e cura da argamassa.
Inclui: Marcação. Limpeza da zona de aplicação. Preparação da mistura. Descarga da argamassa em camadas sucessivas. Cura da argamassa. Limpeza dos restos gerados.
Critério de medição de projeto: Volume medido segundo documentação gráfica de Projeto.
Critério de quantitativos de obra: Medir-se-á o volume realmente executado segundo especificações de Projeto.

| Código | Un | Descrição | Rendimento | Preço | Importância |
|---|---|---|---|---|---|
| mt09reh360c | kg | Argamassa fluida, para utilização geral, para ancoragens e enchimentos de 5 a 50 mm de espessura. (material) | 2310.000 | 0.39 | 900.90 |
| mo019 | h | Oficial de 1ª pedreiro. (mão de obra) | 7.845 | 6.19 | 48.56 |
| mo111 | h | Auxiliar de serviços gerais. (mão de obra) | 7.845 | 3.68 | 28.87 |
| % | % | Custos diretos complementares | 2 % | 978.33 | 19.57 |
|  |  | Custos diretos |  |  | 997.90 |
