# Terça de madeira serrada

- Propriedade do ficheiro: CYPE INGENIEROS, S.A.
- Formato: FIEBDC-3/2002
- Âmbito geográfico: Brasil
- Moeda: BRL
- Custos indiretos: 3.00 %
- Despesas gerais: 13.00 %
- Lucro: 6.00 %
- IVA: 17.00 %

## E Estruturas

### EM Madeira

#### EMC Estruturas para coberturas

**EMC030** m Terça de madeira serrada.
Terça de 16x6 cm de seção de madeira serrada de pinho do Paraná (araucaria angustifolia) com classe de resistência C25; fixada sobre as tesouras com pregos, de aço galvanizado de alta aderência.
Inclui: Marcação da disposição das terças sobre as tesouras. Colocação das terças sobre as tesouras. Colocação e nivelamento. Fixação às tesouras.
Critério de medição de projeto: Comprimento medido entre eixos em projeção horizontal, segundo documentação gráfica de Projeto, incluindo as entregas.
Critério de quantitativos de obra: Medir-se-á, em projeção horizontal, a eixos, o comprimento realmente executado segundo especificações de Projeto, incluindo as entregas.

| Código | Un | Descrição | Rendimento | Preço | Importância |
|---|---|---|---|---|---|
| mt07mee400goejb | m³ | Madeira serrada de pinho do Paraná (araucaria angustifolia) para terça de 16x6 cm de seção, com classe de resistência C25, para um teor de umidade de 12%, segundo NBR 7190. (material) | 0.010 | 755.52 | 7.56 |
| mt07emr111l | Un | Prego, de 6 mm de diâmetro e 100 mm de comprimento, de aço galvanizado de alta aderência. (material) | 2.857 | 0.95 | 2.71 |
| op00cla010 |  | Pregador pneumático pneumática. | 1.000 | 0.00 | 0.00 |
| op00cep010 |  | Plainas. | 1.000 | 0.00 | 0.00 |
| op00tal010 |  | Furadeira. | 1.000 | 0.00 | 0.00 |
| op00cor050 |  | Cortadora manual de madeira, de disco. | 1.000 | 0.00 | 0.00 |
| mo048 | h | Carpinteiro de estruturas de madeira. (mão de obra) | 0.315 | 33.07 | 10.42 |
| mo095 | h | Ajudante de montador de estruturas de madeira. (mão de obra) | 0.313 | 31.41 | 9.83 |
| % | % | Custos diretos complementares | 2 % | 30.52 | 0.61 |
|  |  | Custos diretos |  |  | 31.13 |
