# Tratamento superficial protetor através da aplicação

- Propriedade do ficheiro: CYPE INGENIEROS, S.A.
- Formato: FIEBDC-3/2002
- Âmbito geográfico: Brasil
- Custos indiretos: 3.00 %
- Despesas gerais: 13.00 %
- Lucro: 6.00 %
- IVA: 17.00 %

## E Estruturas

### EM Madeira

#### EMK Preparação da superfície

**EMK013** m² Tratamento superficial protetor através da aplicação, com broxa, de tinta de fundo incolor de aspecto mate à base de dissolvente, para proteção preventiva contra fungos de podridão e insetos xilófagos.
Tratamento superficial protetor através da aplicação, com broxa, de tinta de fundo incolor de aspecto mate à base de dissolvente, para proteção preventiva contra fungos de podridão e insetos xilófagos, ao sol, à intempérie e à umidade. Incluindo parte proporcional de proteção dos elementos da envolvente.
Inclui: Proteção dos elementos da envolvente. Aplicação do tratamento com broxa.
Critério de medição de projeto: Superfície medida segundo documentação gráfica de Projeto.
Critério de quantitativos de obra: Medir-se-á a superfície realmente executada segundo especificações de Projeto.

| Código | Un | Descrição | Rendimento | Preço | Importância |
|---|---|---|---|---|---|
| mt27tlr020 | l | Tinta de fundo incolor com base dissolvente para a proteção preventiva da madeira contra fungos e ataques de insetos xilófagos. (material) | 0.250 | 11.59 | 2.90 |
| mo038 | h | Oficial de 1ª pintor. (mão de obra) | 0.672 | 4.22 | 2.84 |
| % | % | Custos diretos complementares | 2 % | 5.74 | 0.11 |
|  |  | Custos diretos |  |  | 5.85 |
