# Escovamento de elemento estrutural de madeira

- Propriedade do ficheiro: CYPE INGENIEROS, S.A.
- Formato: FIEBDC-3/2002
- Âmbito geográfico: Brasil
- Moeda: BRL
- Custos indiretos: 3.00 %
- Despesas gerais: 13.00 %
- Lucro: 6.00 %
- IVA: 17.00 %

## E Estruturas

### EM Madeira

#### EMK Preparação da superfície

**EMK100** m² Escovamento de elemento estrutural de madeira.
Escovamento mecânico das faces do elemento estrutural de madeira, de 20x10 cm de seção, através de plaina elétrica, até conseguir o acabamento correspondente. Incluindo limpeza, armazenamento, remoção e carga manual de restos em caminhão ou caçamba.
Inclui: Escovada. Remoção e armazenamento de restos. Carga manual de restos em caminhão ou caçamba.
Critério de medição de projeto: Superfície medida segundo documentação gráfica de Projeto.
Critério de quantitativos de obra: Medir-se-á a superfície realmente executada segundo especificações de Projeto.

| Código | Un | Descrição | Rendimento | Preço | Importância |
|---|---|---|---|---|---|
| op00cep010 |  | Plainas. | 1.000 | 0.00 | 0.00 |
| mo058 | h | Ajudante de carpinteiro. (mão de obra) | 0.129 | 31.35 | 4.04 |
| % | % | Custos diretos complementares | 2 % | 4.04 | 0.08 |
|  |  | Custos diretos |  |  | 4.12 |
