# Travamento de laje de wood frame com painel estrutural

- Propriedade do ficheiro: CYPE INGENIEROS, S.A.
- Formato: FIEBDC-3/2002
- Âmbito geográfico: Brasil
- Moeda: BRL
- Custos indiretos: 3.00 %
- Despesas gerais: 13.00 %
- Lucro: 6.00 %
- IVA: 17.00 %

## E Estruturas

### EM Madeira

#### EML Wood frame

**EML040** m² Travamento de laje de wood frame com painel estrutural.
Travamento de laje de wood frame com painel estrutural OSB de partículas longas e orientadas de madeira, bordas retas, de 9,5 mm de espessura, densidade 640 kg/m³, fixado às vigotas com pregos, de aço galvanizado de alta aderência.
Inclui: Implantação e marcação de eixos. Preparação e corte dos painéis. Fixação dos painéis à estrutura de wood frame.
Critério de medição de projeto: Superfície medida segundo documentação gráfica de Projeto, sem deduzir aberturas menores que 1 m² e descontando, nas aberturas de superfície maior de 1 m², o excesso sobre 1 m².
Critério de quantitativos de obra: Medir-se-á a superfície realmente executada segundo especificações de Projeto, sem deduzir aberturas menores que 1 m² e descontando, nas aberturas de superfície maior de 1 m², o excesso sobre 1 m².

| Código | Un | Descrição | Rendimento | Preço | Importância |
|---|---|---|---|---|---|
| mt07tdm050a | m² | Painel estrutural OSB de partículas longas e orientadas de madeira, bordas retas, de 9,5 mm de espessura, densidade 640 kg/m³. (material) | 1.000 | 20.14 | 20.14 |
| mt07emr111d | Un | Prego, de 4 mm de diâmetro e 75 mm de comprimento, de aço galvanizado de alta aderência. (material) | 35.000 | 0.34 | 11.90 |
| op00ato010 |  | Parafusadeira. | 1.000 | 0.00 | 0.00 |
| op00tal010 |  | Furadeira. | 1.000 | 0.00 | 0.00 |
| op00cor050 |  | Cortadora manual de madeira, de disco. | 1.000 | 0.00 | 0.00 |
| mo048 | h | Carpinteiro de estruturas de madeira. (mão de obra) | 0.257 | 33.07 | 8.50 |
| mo095 | h | Ajudante de montador de estruturas de madeira. (mão de obra) | 0.257 | 31.41 | 8.07 |
| % | % | Custos diretos complementares | 2 % | 48.61 | 0.97 |
|  |  | Custos diretos |  |  | 49.58 |
