# Reparação de elemento de laje de madeira, através de prótese de argamassa à base de resina epóxi e armadura

- Propriedade do ficheiro: CYPE INGENIEROS, S.A.
- Formato: FIEBDC-3/2002
- Âmbito geográfico: Brasil
- Moeda: BRL
- Custos indiretos: 3.00 %
- Despesas gerais: 13.00 %
- Lucro: 6.00 %
- IVA: 17.00 %

## E Estruturas

### EM Madeira

#### EMY Reparações

**EMY230** Un Reparação de elemento de laje de madeira, através de prótese de argamassa à base de resina epóxi e armadura.
Reparação de extremo de vigota de laje de madeira, eliminando a zona deteriorada e colocando uma prótese de 10x15x50 cm de argamassa fluida de pega rápida, de dois componentes à base de resina epóxi, armado com 4 barras nervuradas de fibra de vidro reforçada com resina de poliéster, de 0,6 m de comprimento cada uma e 12 mm de diâmetro, ancorados à vigota com resina epóxi-acrilato, livre de estireno, de altas resistências, aplicada nos furos realizados na parte sã da madeira, com aplicação prévia de calda da mesma argamassa epóxi na superfície da madeira. Montagem e desmontagem do sistema de escoramento e fôrmas da zona que requer a prótese. Montagem e desmontagem de escoramento.
Inclui: Instalação das escoras. Corte da zona danificada e saneamento. Execução dos furos na madeira sã. Montagem do sistema de escoramento e fôrmas. Vedação das fôrmas. Colocação das barras nervurados nos furos. Derramamento da argamassa. Enchimento dos furos com resina. Desmontagem do sistema de escoramento e fôrmas. Desmontagem e remoção das escoras. Remoção e acumulação de entulho. Carga de entulho em caminhão ou caçamba.
Critério de medição de projeto: Número de unidades previstas, segundo documentação gráfica de Projeto.
Critério de quantitativos de obra: Medir-se-á o número de unidades realmente executadas segundo especificações de Projeto.

| Código | Un | Descrição | Rendimento | Preço | Importância |
|---|---|---|---|---|---|
| mt08ema050b | m³ | Madeira para fôrmas, de 26 mm de espessura. (material) | 0.006 | 982.32 | 5.89 |
| mt08var050 | kg | Arame galvanizado para atar, de 1,30 mm de diâmetro. (material) | 0.100 | 3.83 | 0.38 |
| mt08var060 | kg | Pregos de aço de 20x100 mm. (material) | 0.050 | 22.32 | 1.12 |
| mt08dba010d | l | Agente desmoldante, à base de óleos especiais, emulsionante em água, para fôrmas metálicas, fenólicas ou de madeira. (material) | 0.030 | 4.60 | 0.14 |
| mt50spa050m | m³ | Pranchão de madeira de pinho, dimensões 20x7,2 cm. (material) | 0.001 | 1120.61 | 1.12 |
| mt50spa101 | kg | Pregos de aço. (material) | 0.053 | 4.78 | 0.25 |
| mt50spa081a | Un | Escora metálica telescópica, até 3 m de altura. (material) | 0.014 | 49.12 | 0.69 |
| mt26reh100a | Un | Cartucho de 380 ml de resina epóxi-acrilato, livre de estireno, de dois componentes, com dosificador e boca de mistura automática, para ancoragens estruturais verticais e horizontais. (material) | 0.585 | 42.70 | 24.98 |
| mt07cef010f | m | Barra nervurada de fibra de vidro reforçada com resina de poliéster, de 12 mm de diâmetro, com superfície areada como melhoria da aderência, para armadura e reforço estrutural. (material) | 2.400 | 23.13 | 55.51 |
| mt09reh321a | kg | Argamassa fluida de pega rápida, de dois componentes à base de resina epóxi, com endurecedor amínico, sem retração, de elevada resistência mecânica, impermeável à água e com alta resistência aos agentes químicos, para ancoragens e enchimentos. (material) | 12.750 | 16.02 | 204.26 |
| mq09sie010 | h | Motoserra a gasolina, de 50 cm de lâmina e 2 kW de potência. (equipamento) | 0.063 | 13.15 | 0.83 |
| op00tal010 |  | Furadeira. | 1.000 | 0.00 | 0.00 |
| mo020 | h | Pedreiro. (mão de obra) | 0.901 | 33.34 | 30.04 |
| mo112 | h | Servente de pedreiro. (mão de obra) | 0.515 | 29.17 | 15.02 |
| mo058 | h | Ajudante de carpinteiro. (mão de obra) | 0.278 | 31.35 | 8.72 |
| mo113 | h | Auxiliar de serviços gerais. (mão de obra) | 0.278 | 28.94 | 8.05 |
| % | % | Custos diretos complementares | 2 % | 357.00 | 7.14 |
|  |  | Custos diretos |  |  | 364.14 |
