# Verga executada com vigota auto-resistente de concreto protendido de seção em "I" de 1,2 m de comprimento

- Propriedade do ficheiro: CYPE INGENIEROS, S.A.
- Formato: FIEBDC-3/2002
- Âmbito geográfico: Brasil
- Custos indiretos: 3.00 %
- Despesas gerais: 13.00 %
- Lucro: 6.00 %
- IVA: 17.00 %

## E Estruturas

### EP Concreto pré-fabricado

#### EPC Vergas

**EPC010** m Verga executada com vigota auto-resistente de concreto protendido de seção em "I" de 1,2 m de comprimento.
Fornecimento e colocação de verga de vigota auto-resistente de concreto protendido de seção em "I" de 1,2 m de comprimento, apoiada sobre camada de argamassa de cimento, confeccionada em obra, dosificação 1:5, de 2 cm de espessura, para a execução de padieira em vão de parede de alvenaria.
Inclui: Implantação do nível de apoio das vigotas. Limpeza e preparação do plano de apoio do sistema. Colocação, aprume, nivelação e alinhamento.
Critério de medição de projeto: Comprimento medido entre eixos, segundo documentação gráfica de Projeto.
Critério de quantitativos de obra: Medir-se-á, a eixos, o comprimento realmente executado segundo especificações de Projeto.

| Código | Un | Descrição | Rendimento | Preço | Importância |
|---|---|---|---|---|---|
| mt07vau010a | m | Vigota protendida de seção em "I", Lmédia = <4 m. (material) | 1.000 | 4.19 | 4.19 |
| mt08aaa010a | m³ | Água. (material) | 0.006 | 1.28 | 0.01 |
| mt01arg005a | t | Areia de pedreira, para argamassa preparada em obra. (material) | 0.013 | 17.20 | 0.22 |
| mt08cem002 | kg | Cimento cinza em sacos. (material) | 2.400 | 0.21 | 0.50 |
| mq06hor010 | h | Betoneira. (equipamento) | 0.006 | 1.36 | 0.01 |
| mo019 | h | Oficial de 1ª pedreiro. (mão de obra) | 0.347 | 6.19 | 2.15 |
| mo111 | h | Auxiliar de serviços gerais. (mão de obra) | 0.436 | 3.68 | 1.60 |
| % | % | Custos diretos complementares | 2 % | 8.68 | 0.17 |
|  |  | Custos diretos |  |  | 8.85 |
