# Lance de escada pré-fabricado

- Propriedade do ficheiro: CYPE INGENIEROS, S.A.
- Formato: FIEBDC-3/2002
- Âmbito geográfico: Brasil
- Moeda: BRL
- Custos indiretos: 3.00 %
- Despesas gerais: 13.00 %
- Lucro: 6.00 %
- IVA: 17.00 %

## E Estruturas

### EP Concreto pré-fabricado

#### EPE Escadas

**EPE010** m² Lance de escada pré-fabricado.
Lance de escada pré-fabricado de concreto armado ou protendido, fck=35 N/mm², com degraus de 35x17 cm no máximo, e superfície superior acabada com corindo.
Inclui: Marcação da posição das lajes sobre as vigas ou paredes. Levantamento e colocação das lajes através de grua. Ajuste à sua posição correta e nivelamento. Formação da união com os elementos de apoio. Enchimento e vedação das juntas. Montagem e desmontagem de escoras complementares.
Critério de medição de projeto: Superfície medida pela sua parte interior na sua verdadeira magnitude, segundo documentação gráfica de Projeto.
Critério de quantitativos de obra: Medir-se-á, em verdadeira magnitude, pelo tardoz, a superfície realmente executada segundo especificações de Projeto.

| Código | Un | Descrição | Rendimento | Preço | Importância |
|---|---|---|---|---|---|
| mt07gpf020 | m² | Lance de escada pré-fabricado de concreto armado ou protendido, fck=35 N/mm², com degraus de 35x17 cm no máximo, e superfície superior acabada com corindo. (material) | 1.000 | 209.73 | 209.73 |
| mq07gte010b | h | Guindaste móvel de braço telescópico com uma capacidade de elevação de 20 t e 20 m de altura máxima de trabalho. (equipamento) | 0.290 | 249.75 | 72.43 |
| mo046 | h | Montador de estruturas pré-fabricadas de concreto. (mão de obra) | 0.451 | 33.07 | 14.91 |
| mo093 | h | Ajudante de montador de estruturas pré-fabricadas de concreto. (mão de obra) | 0.451 | 31.41 | 14.17 |
| % | % | Custos diretos complementares | 2 % | 311.24 | 6.22 |
|  |  | Custos diretos |  |  | 317.46 |
