# Laje de painéis alveolares pré-fabricados de concreto protendido

- Propriedade do ficheiro: CYPE INGENIEROS, S.A.
- Formato: FIEBDC-3/2002
- Âmbito geográfico: Brasil
- Moeda: BRL
- Custos indiretos: 3.00 %
- Despesas gerais: 13.00 %
- Lucro: 6.00 %
- IVA: 17.00 %

## E Estruturas

### EP Concreto pré-fabricado

#### EPF Lajes

**EPF010** m² Laje de painéis alveolares pré-fabricados de concreto protendido.
Laje de 20 cm de altura, realizada com painéis alveolares pré-fabricados de concreto protendido, de 20 cm de altura e 120 cm de largura, com momento fletor resistente de 17 kN·m/m, com altura livre de piso de até 3 m, apoiada diretamente sobre vigas altas ou muros de carga; rejuntamento entre painéis alveolares e zonas de ligação com apoios, realizados com concreto C25 classe de agressividade ambiental II e tipo de ambiente urbano, brita 1, consistência S100 dosado em central, e concretagem com bomba, e aço CA-50 em zona de negativos, com uma quantidade aproximada de 4 kg/m². Inclusive peças de aço EN 10025 S275JR tipo Omega, em posição invertida, laminado a quente, com recobrimento galvanizado, 1 kg/m², para o apoio das placas nas aberturas da laje e arame de atar.
Critérios considerados na determinação do preço da unidade de obra: O preço inclui o corte, dobra e montagem da armadura em central de armaduras de obra e a posterior colocação em obra, mas não inclui os apoios nem os pilares.
Inclui: Marcação da geometria da planta. Montagem dos painéis alveolares através de grua. Ligação da laje com os seus apoios. Cortes, furos e aberturas. Colocação das armaduras com separadores certificados. Concretagem e compactação do concreto. Cura do concreto.
Critério de medição de projeto: Superfície medida em verdadeira magnitude desde as faces exteriores das vigas de borda do perímetro, segundo documentação gráfica de Projeto, descontando as aberturas de superfície maior de 6 m².
Critério de quantitativos de obra: Medir-se-á, em verdadeira magnitude, desde as faces exteriores das vigas perimetrais, a superfície realmente executada segundo especificações de Projeto, descontando as aberturas de superfície maior de 6 m².

| Código | Un | Descrição | Rendimento | Preço | Importância |
|---|---|---|---|---|---|
| mt07pha020cd1c | m² | Painel alveolar pré-fabricado de concreto protendido de 20 cm de altura e 120 cm de largura, com junta lateral aberta superiormente, momento fletor resistente de 17 kN·m por m de largura. (material) | 1.000 | 147.53 | 147.53 |
| mt07ala000ha | kg | Aço laminado A 572 Grau 42, em perfis laminados a quente, segundo ASTM A 572, peças simples, para aplicações estruturais, acabamento com primer antioxidante. Trabalhado e montado em oficina, para colocar em obra. (material) | 1.000 | 4.56 | 4.56 |
| mt07aco070f | kg | Aço em barras nervuradas, CA-50, de vários diâmetros, segundo ABNT NBR 7480. (material) | 4.200 | 11.66 | 48.97 |
| mt08var050 | kg | Arame galvanizado para atar, de 1,30 mm de diâmetro. (material) | 0.056 | 3.79 | 0.21 |
| mt10haf080iec | m³ | Concreto C25 classe de agressividade ambiental II e tipo de ambiente urbano, brita 1, consistência S100, dosado em central, segundo ABNT NBR 8953. (material) | 0.011 | 344.88 | 3.79 |
| mq07gte010c | h | Guindaste móvel de braço telescópico com uma capacidade de elevação de 30 t e 27 m de altura máxima de trabalho. (equipamento) | 0.185 | 276.00 | 51.06 |
| mq06bhe010 | h | Caminhão bomba estacionado na obra, para bombeamento de concreto. (equipamento) | 0.001 | 700.32 | 0.70 |
| op00ciz020 |  | Guilhotina para aço em barras nervuradas. | 1.000 | 0.00 | 0.00 |
| op00ata010 |  | Máquina de amarrar ferro. | 1.000 | 0.00 | 0.00 |
| au00auh040 |  | Vibrador de concreto, elétrico. | 1.000 | 0.00 | 0.00 |
| mo046 | h | Montador de estruturas pré-fabricadas de concreto. (mão de obra) | 0.206 | 31.99 | 6.59 |
| mo093 | h | Ajudante de montador de estruturas pré-fabricadas de concreto. (mão de obra) | 0.206 | 30.15 | 6.21 |
| mo043 | h | Armador. (mão de obra) | 0.072 | 31.99 | 2.30 |
| mo090 | h | Ajudante de armador. (mão de obra) | 0.067 | 30.15 | 2.02 |
| mo045 | h | Oficial de trabalhos de concretagem. (mão de obra) | 0.001 | 31.99 | 0.03 |
| mo092 | h | Ajudante de trabalhos concretagem. (mão de obra) | 0.003 | 30.15 | 0.09 |
| % | % | Custos diretos complementares | 2 % | 274.06 | 5.48 |
|  |  | Custos diretos |  |  | 279.54 |
