# Padieira metálica de chapa de aço S275JR de 2,5 mm de espessura, de 140 mm de largura, acabamento lacado com tinta de poliéster para exteriores

- Propriedade do ficheiro: CYPE INGENIEROS, S.A.
- Formato: FIEBDC-3/2002
- Âmbito geográfico: Brasil
- Custos indiretos: 3.00 %
- Despesas gerais: 13.00 %
- Lucro: 6.00 %
- IVA: 17.00 %

## F Fachadas, divisórias e proteções

### FC Padieiras e vergas

#### FCA De aço

**FCA040** m Padieira metálica de chapa de aço S275JR de 2,5 mm de espessura, de 140 mm de largura, acabamento lacado com tinta de poliéster para exteriores.
Fornecimento e montagem de padieira metálica de chapa de aço S275JR de 2,5 mm de espessura, de 140 mm de largura, acabamento lacado com tinta de poliéster para exteriores. Inclusive parte proporcional de tirantes de chapa, parafusos, colocação sobre as ombreiras do vão, vedação de juntas através de cordão de silicone neutro e reparação em obra dos rasgos e/ou imperfeições resultantes no perfil, por razões de transporte, manuseio ou montagem, com o mesmo grau de preparação de superfície e acabamento.
Inclui: Limpeza e preparação do plano de apoio do sistema. Implantação do nível de apoio dos elementos. Colocação e fixação provisória da padieira. Aprumo e nivelamento. Execução das uniões. Reparação de defeitos superficiais.
Critério de medição de projeto: Comprimento medido segundo documentação gráfica de Projeto, incluindo as entregas nos apoios.
Critério de quantitativos de obra: Medir-se-á o comprimento realmente executado segundo especificações de Projeto, incluindo as entregas nos apoios.

| Código | Un | Descrição | Rendimento | Preço | Importância |
|---|---|---|---|---|---|
| mt20dah010a | m | Padieira metálica de chapa de aço S275JR de 2,5 mm de espessura, de 140 mm de largura, acabamento lacado com tinta de poliéster para exteriores. (material) | 1.000 | 18.74 | 18.74 |
| op00ciz010 |  | Tesoura. | 1.000 | 0.00 | 0.00 |
| mo019 | h | Oficial de 1ª pedreiro. (mão de obra) | 0.200 | 6.19 | 1.24 |
| mo111 | h | Auxiliar de serviços gerais. (mão de obra) | 0.200 | 3.68 | 0.74 |
| % | % | Custos diretos complementares | 2 % | 20.72 | 0.41 |
|  |  | Custos diretos |  |  | 21.13 |
