# Esquadria de alumínio lacado cor branca, em paredes de hall de entrada do edifício, gama básica, sem contramarco

- Propriedade do ficheiro: CYPE INGENIEROS, S.A.
- Formato: FIEBDC-3/2002
- Âmbito geográfico: Brasil
- Custos indiretos: 3.00 %
- Despesas gerais: 13.00 %
- Lucro: 6.00 %
- IVA: 17.00 %

## F Fachadas

### FC Esquadria exterior

#### FCL Alumínio

**FCL055** m² Esquadria de alumínio lacado cor branca, em paredes de hall de entrada do edifício, gama básica, sem contramarco.
Fornecimento e montagem de esquadria de alumínio lacado cor branca com 60 microns de espessura mínima de película seca, em paredes de hall de entrada do edifício, formada por folhas fixas e de abrir; certificado de conformidade marca de qualidade QUALICOAT, gama básica, sem contramarco; composta por perfis extrudidos formando marcos e folhas de 1,5 mm de espessura mínima em perfis estruturais, ferragens de pendurar, fechadura, manivela e abre-portas, juntas de envidraçado de EPDM, parafusos de aço inoxidável, elementos de estanqueidade, acessórios e ferramentas de mecanização certificadas. Incluindo parte proporcional de ganchos de fixação, vedação perimetral de juntas através de um cordão de silicone neutro e ajuste final em obra. Elaborada em oficina, com classificação à permeabilidade ao ar, à estanqueidade à água e à resistência à carga do vento. Totalmente montada e testada.
Inclui: Colocação da esquadria. Ajuste final das folhas. Vedação de juntas perimetrais.
Critério de medição de projeto: Superfície da abertura a fechar, medida segundo documentação gráfica de Projeto.
Critério de quantitativos de obra: Medir-se-á, com as dimensões da abertura, a superfície realmente executada segundo especificações de Projeto.

| Código | Un | Descrição | Rendimento | Preço | Importância |
|---|---|---|---|---|---|
| mt25pfb015j | m² | Esquadria de alumínio lacado cor branca em paredes de hall de entrada ao edifício, formada por folhas fixas e de abrir, gama básica, com classificação à permeabilidade ao ar, à estanqueidade à água e à resistência à carga do vento, marca de qualidade QUALICOAT. Inclusive parte proporcional de kit de ferragens de pendurar, fechadura, manivela e abre-portas, juntas de envidraçado de EPDM, parafusos de aço inoxidável, elementos de estanqueidade, acessórios, ferramentas de mecanização certificadas e elaboração em oficina. (material) | 1.020 | 130.67 | 133.28 |
| mt15sja100 | Un | Cartucho de pasta de silicone neutro. (material) | 0.224 | 3.65 | 0.82 |
| op00ato010 |  | Parafusadeira. | 1.000 | 0.00 | 0.00 |
| mo017 | h | Oficial de 1ª serralheiro. (mão de obra) | 0.245 | 6.29 | 1.54 |
| mo057 | h | Ajudante de serralheiro. (mão de obra) | 0.207 | 3.85 | 0.80 |
| % | % | Custos diretos complementares | 2 % | 136.44 | 2.73 |
|  |  | Custos diretos |  |  | 139.17 |
