# Esquadria de alumínio lacado cor branca, em parede de fachada, composta por 2 folhas centrais e 2 folhas laterais fixas de (40+180+40)x210 cm, gama básica, com contramarco

- Propriedade do ficheiro: CYPE INGENIEROS, S.A.
- Formato: FIEBDC-3/2002
- Âmbito geográfico: Brasil
- Custos indiretos: 3.00 %
- Despesas gerais: 13.00 %
- Lucro: 6.00 %
- IVA: 17.00 %

## F Fachadas

### FC Esquadria exterior

#### FCL Alumínio

**FCL065** Un Esquadria de alumínio lacado cor branca, em parede de fachada, composta por 2 folhas centrais e 2 folhas laterais fixas de (40+180+40)x210 cm, gama básica, com contramarco.
Fornecimento e montagem de esquadria de alumínio lacado cor branca com 60 microns de espessura mínima de película seca, em parede de fachada, composta por 2 folhas centrais e 2 folhas laterais fixas de (40+180+40)x210 cm, com contramarco; certificado de conformidade marca de qualidade QUALICOAT, gama básica; composta por perfis extrudidos formando marcos e folhas de 1,5 mm de espessura mínima em perfis estruturais, ferragens de pendurar e abertura, juntas de envidraçado de EPDM, parafusos de aço inoxidável, elementos de estanqueidade, acessórios e ferramentas de mecanização certificadas. Incluindo parte proporcional de contramarco de alumínio, ganchos de fixação, vedação perimetral de juntas através de um cordão de silicone neutro e ajuste final em obra. Elaborada em oficina, com classificação à permeabilidade ao ar, à estanqueidade à água e à resistência à carga do vento. Totalmente montada e testada.
Inclui: Colocação da esquadria. Ajuste final das folhas. Vedação de juntas perimetrais.
Critério de medição de projeto: Número de unidades previstas, segundo documentação gráfica de Projeto.
Critério de quantitativos de obra: Medir-se-á o número de unidades realmente executadas segundo especificações de Projeto.

| Código | Un | Descrição | Rendimento | Preço | Importância |
|---|---|---|---|---|---|
| mt25pem010 | m | Contramarco para esquadria exterior de alumínio, inclusive parte proporcional de elaboração em oficina. (material) | 9.400 | 2.73 | 25.66 |
| mt25pfb020j | m² | Esquadria de alumínio lacado cor branca em parede de fachada composta por duas folhas centrais formadas por uma parte fixa e uma parte de abrir e duas folhas laterais fixas, gama básica, com classificação à permeabilidade ao ar, à estanqueidade à água e à resistência à carga do vento, marca de qualidade QUALICOAT. Inclusive parte proporcional de kit de ferragens de pendurar, juntas de envidraçado de EPDM, parafusos de aço inoxidável, elementos de estanqueidade, acessórios, ferramentas de mecanização certificadas e elaboração em oficina. (material) | 5.460 | 91.61 | 500.19 |
| mt15sja100 | Un | Cartucho de pasta de silicone neutro. (material) | 0.162 | 3.65 | 0.59 |
| op00ato010 |  | Parafusadeira. | 1.000 | 0.00 | 0.00 |
| mo017 | h | Oficial de 1ª serralheiro. (mão de obra) | 1.321 | 6.29 | 8.31 |
| mo057 | h | Ajudante de serralheiro. (mão de obra) | 1.135 | 3.85 | 4.37 |
| % | % | Custos diretos complementares | 2 % | 539.12 | 10.78 |
|  |  | Custos diretos |  |  | 549.90 |
