# Padieira de madeira serrada

- Propriedade do ficheiro: CYPE INGENIEROS, S.A.
- Formato: FIEBDC-3/2002
- Âmbito geográfico: Brasil
- Moeda: BRL
- Custos indiretos: 3.00 %
- Despesas gerais: 13.00 %
- Lucro: 6.00 %
- IVA: 17.00 %

## F Fachadas, paredes, divisórias e proteções

### FC Padieiras, vergas e caixas de persiana

#### FCM De madeira

**FCM010** m Padieira de madeira serrada.
Padieira de madeira serrada de pinho silvestre (Pinus sylvestris), acabamento polido, de 30x30 cm de seção e até 6 m de comprimento, para aplicações estruturais, classe resistente C18 e proteção contra agentes bióticos que corresponde com a classe de penetração NP2 (3 mm nas faces laterais do alburno), apoiada sobre as ombreiras.
Inclui: Limpeza e preparação do plano de apoio. Marcação do nível de apoio da padieira. Colocação da padieira. Aprumo e nivelamento. Execução das uniões.
Critério de medição de projeto: Comprimento medido segundo documentação gráfica de Projeto, incluindo as entregas nos apoios.
Critério de quantitativos de obra: Medir-se-á o comprimento realmente executado segundo especificações de Projeto, incluindo as entregas nos apoios.

| Código | Un | Descrição | Rendimento | Preço | Importância |
|---|---|---|---|---|---|
| mt07mee050uuj | m³ | Madeira serrada de pinho silvestre (Pinus sylvestris), com acabamento polido, para padieira de 30x30 cm de seção e até 6 m de comprimento, para aplicações estruturais, classe resistente C18 e proteção contra agentes bióticos que corresponde com a classe de penetração NP2 (3 mm nas faces laterais do alburno), trabalhada em oficina. (material) | 0.090 | 1286.33 | 115.77 |
| op00cla010 |  | Pregador pneumático pneumática. | 1.000 | 0.00 | 0.00 |
| op00cep010 |  | Plainas. | 1.000 | 0.00 | 0.00 |
| op00sie020 |  | Serra de disco fixo, para mesa de trabalho. | 1.000 | 0.00 | 0.00 |
| mo017 | h | Carpinteiro. (mão de obra) | 0.753 | 31.94 | 24.05 |
| mo058 | h | Ajudante de carpinteiro. (mão de obra) | 0.377 | 30.09 | 11.34 |
| % | % | Custos diretos complementares | 2 % | 151.16 | 3.02 |
|  |  | Custos diretos |  |  | 154.18 |
