# Esquadria de alumínio

- Propriedade do ficheiro: CYPE INGENIEROS, S.A.
- Formato: FIEBDC-3/2002
- Âmbito geográfico: Brasil
- Custos indiretos: 3.00 %
- Despesas gerais: 13.00 %
- Lucro: 6.00 %
- IVA: 17.00 %

## F Fachadas

### FC Esquadria exterior

#### FCY Sistemas de alumínio

**FCY010** Un Esquadria de alumínio, anodizado natural, para janela com dobradiças de abrir de abertura para o interior "CORTIZO", de 120x120 cm, sistema 2000 Canal Europeo, "CORTIZO", formada por duas folhas, e com contramarco. Caixa de estore incorporada (monobloco), estore de lâminas de PVC, com acionamento manual com fita e recolhedor.
Fornecimento e montagem de esquadria de alumínio, anodizado natural, com uma espessura mínima de 15 microns, para janela com dobradiças de abrir de abertura para o interior "CORTIZO", de 120x120 cm, sistema 2000 Canal Europeo, "CORTIZO", formada por duas folhas, e com contramarco. Espessura e qualidade do processo de anodização garantido pelo selo EWAA-EURAS. Composta por perfis extrudidos formando marcos e folhas. Acessórios, ferragens de pendurar e de abertura certificadas, juntas de envidraçado de EPDM de alta qualidade, parafusos de aço inoxidável, elementos de estanqueidade, acessórios e ferramentas certificadas. Caixa de estore incorporada (monobloco), estore enrolável de lâminas de PVC, com acionamento manual com fita e recolhedor, equipado com todos os seus acessórios. Inclusive parte proporcional de ganchos de fixação, isolamento perimetral de juntas por meio de um cordão de silicone neutro e ajuste final em obra. Elaborada em oficina. Totalmente montada e testada.
Inclui: Colocação da esquadria. Ajuste final das folhas. Vedação de juntas perimetrais.
Critério de medição de projeto: Número de unidades previstas, segundo documentação gráfica de Projeto.
Critério de quantitativos de obra: Medir-se-á o número de unidades realmente executadas segundo especificações de Projeto.

| Código | Un | Descrição | Rendimento | Preço | Importância |
|---|---|---|---|---|---|
| mt25pfz040l | m | Contramarco de perfil de alumínio em bruto, sistema 2000, "CORTIZO". (material) | 4.800 | 1.91 | 9.17 |
| mt25pfz010waas | m | Perfil de alumínio anodizado natural, para formação de marco de janela, sistema 2000 Canal Europeo, "CORTIZO", inclusive junta central de estanqueidade, com o selo EWAA-EURAS, que garante a espessura e a qualidade do processo de anodização. (material) | 4.800 | 3.39 | 16.27 |
| mt25pfz015las | m | Perfil de alumínio anodizado natural, para formação de folha de janela, sistema 2000, "CORTIZO", inclusive juntas de estanqueidade da folha e junta exterior do envidraçado, com o selo EWAA-EURAS, que garante a espessura e a qualidade do processo de anodização. (material) | 6.940 | 4.57 | 31.72 |
| mt25pfz020las | m | Perfil de alumínio anodizado natural, para formação de bite, sistema 2000, "CORTIZO", inclusive junta cunha de envidraçado e parte proporcional de grampos, com o selo EWAA-EURAS, que garante a espessura e a qualidade do processo de anodização. (material) | 6.210 | 1.62 | 10.06 |
| mt25pfz025las | m | Perfil de alumínio anodizado natural, para formação de inversora, sistema 2000, "CORTIZO", inclusive junta central de estanqueidade, com o selo EWAA-EURAS, que garante a espessura e a qualidade do processo de anodização. (material) | 1.060 | 3.97 | 4.21 |
| mt15sja100 | Un | Cartucho de pasta de silicone neutro. (material) | 0.168 | 3.65 | 0.61 |
| mt25pfx200eb | Un | Kit composto por esquadros, tampas de condensação e saída de água, e ferragens de janela de abrir de abertura para o interior de duas folhas. (material) | 1.000 | 19.04 | 19.04 |
| mt25pco015aa | m² | Estore de lâminas enroláveis de PVC, acionamento manual através de fita e recolhedor, em esquadria de alumínio, inclusive caixa de estore incorporada (monoblock). (material) | 1.584 | 20.94 | 33.17 |
| mt25pfz170u | m | Guia de estore de alumínio anodizado natural, "CORTIZO" com o selo EWAA-EURAS, que garante a espessura e a qualidade do processo de anodização. (material) | 2.400 | 9.29 | 22.30 |
| op00ato010 |  | Parafusadeira. | 1.000 | 0.00 | 0.00 |
| mo017 | h | Oficial de 1ª serralheiro. (mão de obra) | 4.991 | 6.29 | 31.39 |
| mo057 | h | Ajudante de serralheiro. (mão de obra) | 5.037 | 3.85 | 19.39 |
| % | % | Custos diretos complementares | 2 % | 197.33 | 3.95 |
|  |  | Custos diretos |  |  | 201.28 |
