# Parede de fachada de dois panos

- Propriedade do ficheiro: CYPE INGENIEROS, S.A.
- Formato: FIEBDC-3/2002
- Âmbito geográfico: Brasil
- Custos indiretos: 3.00 %
- Despesas gerais: 13.00 %
- Lucro: 6.00 %
- IVA: 17.00 %

## F Fachadas, divisórias e proteções

### FL Fachadas leves

#### FLA Chapas perfiladas de aço

**FLA020** m² Parede de fachada de dois panos, formada por painel exterior de chapa perfilada nervurada de aço S320 GD galvanizado de 0,6 mm espessura e 30 mm altura da onda, isolamento de manta de lã de vidro não higroscópica revestida numa das suas faces com um véu de vidro reforçado, de 60 mm de espessura e suporte interior de bandeja de chapa nervurada de aço galvanizado de 0,6 mm espessura.
Fornecimento e montagem de parede de fachada de dois panos, formada por painel exterior de chapa perfilada nervurada de aço S320 GD galvanizado de 0,6 mm espessura e 30 mm altura da onda, isolamento de manta de lã de vidro não higroscópica revestida numa das suas faces com um véu de vidro reforçado, de 60 mm de espessura, resistência térmica 1,5 m²K/W, condutibilidade térmica 0,04 W/(mK), para isolamento em sistemas de dupla chapa metálica e suporte interior de bandeja de chapa nervurada de aço galvanizado de 0,6 mm espessura, para utilização em paramentos multicamada; tudo fixado a uma estrutura suporte ou auxiliar (não incluída neste preço). Incluindo parte proporcional de sobreposições, perdas e acessórios de fixação oculta e estanqueidade e demais elementos e trabalhos necessários para a formação de aberturas, juntas, cantos, arremates e encontros com outros materiais. Totalmente montada.
Inclui: Implantação dos painéis. Colocação do arremate inferior da fachada. Colocação de juntas. Colocação e fixação do primeiro painel. Colocação e fixação dos restantes painéis, segundo a ordem indicada. Arremates.
Critério de medição de projeto: Superfície medida segundo documentação gráfica de Projeto, sem duplicar esquinas nem encontros, descontando as aberturas de superfície maior de 3 m².
Critério de quantitativos de obra: Medir-se-á a superfície realmente executada segundo especificações de Projeto, sem duplicar esquinas nem encontros, descontando as aberturas de superfície maior de 3 m².

| Código | Un | Descrição | Rendimento | Preço | Importância |
|---|---|---|---|---|---|
| mt13ccg100a | m² | Chapa perfilada nervurada de aço S320 GD galvanizado de 0,6 mm espessura e 30 mm altura da onda. (material) | 1.050 | 5.22 | 5.48 |
| mt16lva100a | m² | Manta de lã de vidro não higroscópica revestida numa das suas faces com um véu de vidro reforçado, de 60 mm de espessura, resistência térmica 1,5 m²K/W, condutibilidade térmica 0,04 W/(mK), para isolamento em sistemas de dupla chapa metálica. (material) | 1.050 | 4.39 | 4.61 |
| mt13ccg110a | m² | Bandeja de chapa nervurada de aço galvanizado de 0,6 mm espessura, para utilização em paramentos multicamada. (material) | 1.050 | 13.75 | 14.44 |
| mt13ccg020e | m² | Arremate lateral de aço galvanizado, espessura 0,6 mm, desenvolvimento 500 mm. (material) | 0.340 | 3.71 | 1.26 |
| mt13ccg030d | Un | Parafuso auto-roscante de 6,5x70 mm de aço inoxidável, com arruela. (material) | 1.500 | 0.42 | 0.63 |
| mt13ccg040 | m | Junta de estanqueidade para chapas de aço. (material) | 0.420 | 0.75 | 0.32 |
| mt13ccg030f | Un | Parafuso auto-roscante de 4,2x13 mm de aço inoxidável, com arruela. (material) | 2.050 | 0.04 | 0.08 |
| mq08sol020 | h | Equipamentos e elementos auxiliares para soldagem elétrica. (equipamento) | 0.115 | 2.36 | 0.27 |
| op00ciz010 |  | Tesoura. | 1.000 | 0.00 | 0.00 |
| op00roe010 |  | Roedora. | 1.000 | 0.00 | 0.00 |
| op00ato010 |  | Parafusadeira. | 1.000 | 0.00 | 0.00 |
| op00tal010 |  | Furadeira. | 1.000 | 0.00 | 0.00 |
| mo051 | h | Oficial de 1ª montador de painéis metálicos. (mão de obra) | 0.440 | 4.37 | 1.92 |
| mo098 | h | Ajudante de montador de painéis metálicos. (mão de obra) | 0.440 | 3.11 | 1.37 |
| % | % | Custos diretos complementares | 2 % | 30.38 | 0.61 |
|  |  | Custos diretos |  |  | 30.99 |
