# Fachada leve de placas. Sistema Aquapanel Outdoor "KNAUF"

- Propriedade do ficheiro: CYPE INGENIEROS, S.A.
- Formato: FIEBDC-3/2002
- Âmbito geográfico: Brasil
- Moeda: BRL
- Custos indiretos: 3.00 %
- Despesas gerais: 13.00 %
- Lucro: 6.00 %
- IVA: 17.00 %

## F Fachadas, paredes, divisórias e proteções

### FL Fachadas leves

#### FLY Sistemas de fachada leve

**FLY010** m² Fachada leve de placas. Sistema Aquapanel Outdoor "KNAUF".
Fachada leve de placas. Sistema Aquapanel Outdoor WM311C.es "KNAUF" com DAU nº 09/052 F, formado por: ESTRUTURA EXTERIOR: estrutura metálica de aço Z4 (Z450) galvanizado especial de canais horizontais de 100/40/0,7 mm GRC 0,70 e montantes verticais de 100/50/1 mm GRC 1 com uma modulação de 400 mm e disposição normal "N"; ISOLAMENTO EXTERIOR: painel rígido de lã mineral, não revestido de dupla densidade, de 90 mm de espessura, resistência térmica 2,6 m²K/W, condutibilidade térmica 0,034 W/(mK), colocado entre os montantes da estrutura portante; PLACA EXTERIOR: placa de cimento Portland Aquapanel Outdoor "KNAUF" de 12,5x1200x2400 mm, revestida com uma camada de fibra de vidro embutida em ambas as faces; ESTRUTURA INTERIOR: estrutura metálica de aço galvanizado de canais horizontais de 48/30 e montantes verticais de 48/35 com uma modulação de 400 mm e disposição normal "N"; ISOLAMENTO INTERIOR: painel semi-rígido de lã mineral, de 40 mm de espessura, resistência térmica 1,2 m²K/W, condutibilidade térmica 0,033 W/(mK), colocado entre os montantes da estrutura portante; PLACAS INTERIORES: duas placas de gesso acartonado (uma placa Standard (A) de 12,5 mm de espessura e uma placa Standard + Alumínio (BV) de 15 mm de espessura); IMPERMEABILIZAÇÃO: membrana altamente transpirante, impermeável à água da chuva, Tyvek StuccoWrap, fixada aos montantes da estrutura metálica pela face exterior; REVESTIMENTO EXTERIOR: camada base de argamassa Aquapanel Outdoor armada com malha de fibra de vidro Aquapanel Outdoor e camada de acabamento de argamassa GRC acabamento pétreo, sobre primer Fondo Pétreo GRC. Inclusive fita acústica, parafusos para a fixação das placas, fixações para a ancoragem dos perfis, massa de colagem Perlfix, para a vedação de encontros perimetrais, massa Jointfiller 24H "KNAUF" e fita "KNAUF", para o tratamento de juntas entre placas interiores, argamassa Aquapanel Outdoor "KNAUF" e fita Aquapanel "KNAUF", para o tratamento de juntas entre placas exteriores, perfil de PVC com malha de fibra de vidro anti-álcalis, "KNAUF", para arremate de padieiras, e fita adesiva de dupla face para a fixação da membrana altamente traspirante.
Critérios considerados na determinação do preço da unidade de obra: O preço inclui a resolução de vãos de fachada.
Inclui: Marcação de estrutura metálica no piso e teto. Nivelamento e limpeza da base. Colocação da fita acústica. Fixação da estrutura metálica exterior. Corte e preparação do isolamento a colocar entre os montantes. Passagem das instalações. Colocação do isolamento exterior. Fixação da estrutura metálica interior. Colocação do isolamento interior. Colocação e aparafusamento à estrutura das placas interiores. Tratamento de juntas entre placas interiores. Colocação, aprumo e nivelamento de marcos. Colocação da impermeabilização. Colocação e aparafusamento à estrutura das placas exteriores. Tratamento de juntas entre placas exteriores. Realização de todos os trabalhos necessários para a execução dos vãos. Colocação do perfil para arremate de padieiras. Espalhamento da camada de argamassa base e colocação da malha. Aplicação da camada de primer. Aplicação da camada de argamassa. Resolução de pontos singulares.
Critério de medição de projeto: Superfície medida segundo documentação gráfica de Projeto, sem duplicar esquinas nem encontros, descontando as aberturas de superfície maior de 3 m².
Critério de quantitativos de obra: Medir-se-á a superfície realmente executada segundo especificações de Projeto, sem duplicar esquinas nem encontros, descontando as aberturas de superfície maior de 3 m².

| Código | Un | Descrição | Rendimento | Preço | Importância |
|---|---|---|---|---|---|
| mt12pck020d | m | Fita acústica de dilatação, autocolante, de espuma de poliuretano de células fechadas "KNAUF", de 3,2 mm de espessura e 95 mm de largura, resistência térmica 0,10 m²K/W, condutibilidade térmica 0,032 W/(mK). (material) | 1.200 | 1.36 | 1.63 |
| mt12pak020c | m | Canal 100/40/0,7 mm GRC 0,7 "KNAUF" de aço Z4 (Z450) galvanizado especial, para sistema Aquapanel Outdoor. (material) | 0.700 | 11.52 | 8.06 |
| mt12pak030ib | m | Montante 100/50/1 mm GRC 1 "KNAUF" de aço Z4 (Z450) galvanizado especial, para sistema Aquapanel Outdoor. (material) | 2.750 | 18.56 | 51.04 |
| mt16lra020ahm | m² | Painel rígido de lã mineral, não revestido de dupla densidade, de 90 mm de espessura, resistência térmica 2,6 m²K/W, condutibilidade térmica 0,034 W/(mK), impermeável à água da chuva, Euroclasse A1 de reação ao fogo, capacidade de absorção de água a curto prazo <=1 kg/m² e fator de resistência à difusão do vapor de água 1,3. (material) | 1.050 | 189.81 | 199.30 |
| mt15mkv010 | m² | Membrana altamente transpirante impermeável à água da chuva, de polietileno tecido não tecido, Tyvek StuccoWrap "KNAUF", de 0,22 mm de espessura e 82 g/m², de 0,03 m de espessura de ar equivalente face à difusão de vapor de água, (Euroclasse E de reação ao fogo), para colocar em sistemas de paredes exteriores e revestimentos de fachadas Aquapanel, fornecida em rolos de 1,50x75 m. (material) | 1.100 | 29.29 | 32.22 |
| mt12pak010n | m² | Placa de cimento Portland Aquapanel Outdoor "KNAUF" de 12,5x1200x2400 mm, revestida com uma camada de fibra de vidro embutida em ambas as faces. (material) | 1.000 | 59.41 | 59.41 |
| mt12pak040v | Un | Parafuso autoperfurante Aquapanel Maxi TB "KNAUF" 4,2x25. (material) | 20.000 | 0.04 | 0.80 |
| mt12psg220 | Un | Fixação composta por bucha e parafuso 5x27. (material) | 3.200 | 0.20 | 0.64 |
| mt12pck020b | m | Fita acústica de dilatação, autocolante, de espuma de poliuretano de células fechadas "KNAUF", de 3,2 mm de espessura e 50 mm de largura, resistência térmica 0,10 m²K/W, condutibilidade térmica 0,032 W/(mK). (material) | 1.200 | 0.73 | 0.88 |
| mt12pfk020b | m | Canal 48/30 "KNAUF" de aço galvanizado. (material) | 0.700 | 4.02 | 2.81 |
| mt12pfk010b | m | Montante 48/35 "KNAUF" de aço galvanizado. (material) | 2.750 | 4.85 | 13.34 |
| mt16lra020ebm | m² | Painel semi-rígido de lã mineral, de 40 mm de espessura, resistência térmica 1,2 m²K/W, condutibilidade térmica 0,033 W/(mK), Euroclasse A1 de reação ao fogo, capacidade de absorção de água a curto prazo <=1 kg/m² e fator de resistência à difusão do vapor de água 1,3. (material) | 1.050 | 69.31 | 72.78 |
| mt12ppk010aa | m² | Placa de gesso acartonado A / - 1200 / comprimento / 12,5 / com as bordas longitudinais afinados, Standard "KNAUF"; Euroclasse A2-s1, d0 de reação ao fogo. (material) | 1.000 | 12.29 | 12.29 |
| mt12ppk010db | m² | Placa de gesso acartonado BV / - 1200 / comprimento / 15 / com as bordas longitudinais afinados, Standard + Alumínio "KNAUF"; Euroclasse A2-s1, d0 de reação ao fogo. (material) | 1.000 | 29.09 | 29.09 |
| mt12ptk010cc | Un | Parafuso autoperfurante TN "KNAUF" 3,5x25. (material) | 9.000 | 0.03 | 0.27 |
| mt12ptk010cf | Un | Parafuso autoperfurante TN "KNAUF" 3,5x45. (material) | 18.000 | 0.04 | 0.72 |
| mt12pik015d | kg | Massa de colagem Perlfix "KNAUF", de pega rápida (30 minutos), Euroclasse A1 de reação ao fogo, intervalo de temperatura de trabalho de 5 a 30°C, para aplicação manual. (material) | 0.100 | 1.34 | 0.13 |
| mt12pik010e | kg | Massa de juntas Jointfiller 24H "KNAUF", Euroclasse A2-s1, d0 de reação ao fogo, intervalo de temperatura de trabalho de 5 a 30°C, para aplicação manual com fita de juntas. (material) | 0.500 | 2.76 | 1.38 |
| mt12pck010a | m | Fita microperfurada de papel "KNAUF" de 50 mm de largura. (material) | 1.600 | 0.13 | 0.21 |
| mt12pak060g | kg | Argamassa para juntas Aquapanel Outdoor "KNAUF", cor cinza. (material) | 0.600 | 5.90 | 3.54 |
| mt12pak050d | m | Fita de juntas Aquapanel "KNAUF". (material) | 2.100 | 1.11 | 2.33 |
| mt12pak085d | l | Primer incolor de siloxano GRC "KNAUF". (material) | 0.200 | 10.04 | 2.01 |
| mt12pak090g | kg | Argamassa Aquapanel Outdoor "KNAUF", cor branco. (material) | 2.500 | 3.88 | 9.70 |
| mt12pak100g | m² | Malha de fibra de vidro Aquapanel Outdoor "KNAUF", cor branco. (material) | 1.100 | 4.80 | 5.28 |
| mt12pak120 | kg | Primer à base de copolímeros acrílicos modificados Fondo Pétreo GRC "KNAUF", cor a escolher, para argamassa de acabamento pétreo. (material) | 0.140 | 9.48 | 1.33 |
| mt12pak130 | kg | Argamassa GRC "KNAUF", à base de copolímeros acrílicos modificados com siloxano, acabamento pétreo, cor a escolher. (material) | 0.400 | 10.54 | 4.22 |
| mt28fvk030 | m | Perfil de PVC com malha de fibra de vidro anti-álcalis, "KNAUF", para arremate de padieiras, fornecido em barras de 2,5 m de comprimento. (material) | 0.170 | 2.37 | 0.40 |
| mt15pdw100a | m | Fita adesiva de dupla face, com adesivo acrílico, de 50 mm de largura, com resistência aos raios UV, intervalo de temperatura de trabalho de -20 a 100°C, fornecida em rolos de 50 m de comprimento. (material) | 1.100 | 7.27 | 8.00 |
| op00ato010 |  | Parafusadeira. | 1.000 | 0.00 | 0.00 |
| mo052 | h | Montador de sistemas de fachadas pré-fabricadas. (mão de obra) | 0.777 | 33.54 | 26.06 |
| mo099 | h | Ajudante de montador de sistemas de fachadas pré-fabricadas. (mão de obra) | 0.777 | 27.93 | 21.70 |
| % | % | Custos diretos complementares | 2 % | 571.57 | 11.43 |
|  |  | Custos diretos |  |  | 583.00 |
