# Vidro temperado incolor, de 5 mm de espessura

- Propriedade do ficheiro: CYPE INGENIEROS, S.A.
- Formato: FIEBDC-3/2002
- Âmbito geográfico: Brasil
- Custos indiretos: 3.00 %
- Despesas gerais: 13.00 %
- Lucro: 6.00 %
- IVA: 17.00 %

## F Fachadas

### FV Vidros

#### FVT Temperados

**FVT010** m² Vidro temperado incolor, de 5 mm de espessura.
Envidraçado com vidro temperado incolor, de 5 mm de espessura, fixado sobre esquadria com cunhagem através de calços de apoio perimetrais e laterais, vedação a frio com silicone sintético incolor (não acrílico), compatível com o material suporte. Inclusive parte proporcional de ferragens de fixação, cortes do vidro e colocação de bites.
Inclui: Limpeza da abertura. Marcação. Realização de rasgos nas faces laterais e inferior do vão. Encastramento das ferragens de fixação. Colocação das folhas na abertura e montagem das mesmas com ferragens de união. Sinalização das folhas.
Critério de medição de projeto: Superfície medida segundo documentação gráfica de Projeto.
Critério de quantitativos de obra: Será medida a superfície realmente executada segundo especificações de Projeto, somando, para cada uma das peças, a superfície resultante de arredondar por excesso cada uma das suas arestas a múltiplos de 30 mm.

| Código | Un | Descrição | Rendimento | Preço | Importância |
|---|---|---|---|---|---|
| mt21vtt011a | m² | Vidro temperado incolor, de 5 mm de espessura, inclusive parte proporcional de ferragens de fixação. (material) | 1.006 | 18.42 | 18.53 |
| mt21vva015 | Un | Cartucho de silicone sintético incolor de 310 ml (rendimento aproximado de 12 m por cartucho). (material) | 0.290 | 2.46 | 0.71 |
| mt21vva021 | Un | Material auxiliar para a colocação de vidros. (material) | 1.500 | 1.28 | 1.92 |
| mo054 | h | Oficial de 1ª vidraceiro. (mão de obra) | 0.554 | 6.68 | 3.70 |
| mo108 | h | Ajudante de vidraceiro. (mão de obra) | 0.554 | 4.14 | 2.29 |
| % | % | Custos diretos complementares | 2 % | 27.15 | 0.54 |
|  |  | Custos diretos |  |  | 27.69 |
