# Assentamento de caixilho para caixa de persiana

- Propriedade do ficheiro: CYPE INGENIEROS, S.A.
- Formato: FIEBDC-3/2002
- Âmbito geográfico: Brasil
- Moeda: BRL
- Custos indiretos: 3.00 %
- Despesas gerais: 13.00 %
- Lucro: 6.00 %
- IVA: 17.00 %

## H Arremates e trabalhos auxiliares

### HE Assentamentos

#### HEP Persianas e proteções

**HEP010** Un Assentamento de caixilho para caixa de persiana.
Assentamento de caixilho para caixa de persiana, com pasta de gesso B1.
Inclui: Marcação. Nivelação e aprume. Escoramento. Fixação do elemento.
Critério de medição de projeto: Número de unidades previstas, segundo documentação gráfica de Projeto.
Critério de quantitativos de obra: Medir-se-á o número de unidades realmente executadas segundo especificações de Projeto.

| Código | Un | Descrição | Rendimento | Preço | Importância |
|---|---|---|---|---|---|
| mt09pye010b | m³ | Pasta de gesso de construção B1. (material) | 0.015 | 367.69 | 5.52 |
| mo020 | h | Pedreiro. (mão de obra) | 0.795 | 33.34 | 26.51 |
| mo113 | h | Auxiliar de serviços gerais. (mão de obra) | 0.795 | 28.94 | 23.01 |
| % | % | Custos diretos complementares | 2 % | 55.04 | 1.10 |
|  |  | Custos diretos |  |  | 56.14 |
