# Gárgula de concreto polímero

- Propriedade do ficheiro: CYPE INGENIEROS, S.A.
- Formato: FIEBDC-3/2002
- Âmbito geográfico: Brasil
- Moeda: BRL
- Custos indiretos: 3.00 %
- Despesas gerais: 13.00 %
- Lucro: 6.00 %
- IVA: 17.00 %

## H Arremates e trabalhos auxiliares

### HR Arremates de fachada

#### HRP De concreto polímero

**HRP060** Un Gárgula de concreto polímero.
Gárgula de concreto polímero de superfície polida, cor a escolher, de 100x220x58 mm e base retangular, com pingadeira; colocação com cimento cola flexível e de grande aderência, C2 S2; e vedação e impermeabilização da junta perimetral com massa de poliuretano, aplicação prévia de primer.
Inclui: Implantação da peça. Colocação, aprumo, nivelamento e alinhamento. Vedação de juntas e limpeza.
Critério de medição de projeto: Número de unidades previstas, segundo documentação gráfica de Projeto.
Critério de quantitativos de obra: Medir-se-á o número de unidades realmente executadas segundo especificações de Projeto.

| Código | Un | Descrição | Rendimento | Preço | Importância |
|---|---|---|---|---|---|
| mt20wwa040 | kg | Cimento cola flexível e de grande aderência, C2 S2. (material) | 0.300 | 1.50 | 0.45 |
| mt20ghp010i | Un | Gárgula de concreto polímero de superfície polida, cor a escolher, de 100x220x58 mm e base retangular, com pingadeira. (material) | 1.000 | 24.74 | 24.74 |
| mt20wwa035 | Un | Cartucho de 250 cm³ de primer para massas. (material) | 0.016 | 16.07 | 0.26 |
| mt20wwa030 | Un | Cartucho de 310 cm³ de massa de poliuretano impermeável. (material) | 0.032 | 21.99 | 0.70 |
| op00amo010 |  | Esmerilhadeira. | 1.000 | 0.00 | 0.00 |
| mo020 | h | Pedreiro. (mão de obra) | 0.122 | 33.34 | 4.07 |
| mo113 | h | Auxiliar de serviços gerais. (mão de obra) | 0.122 | 28.94 | 3.53 |
| % | % | Custos diretos complementares | 2 % | 33.75 | 0.68 |
|  |  | Custos diretos |  |  | 34.43 |
