# Soleira de granito Amarelo Capri, em peças de 80x14x2 cm, acabamento polido

- Propriedade do ficheiro: CYPE INGENIEROS, S.A.
- Formato: FIEBDC-3/2002
- Âmbito geográfico: Brasil
- Custos indiretos: 3.00 %
- Despesas gerais: 13.00 %
- Lucro: 6.00 %
- IVA: 17.00 %

## H Arremates e trabalhos auxiliares

### HR Arremates

#### HRU Soleiras

**HRU010** m Soleira de granito Amarelo Capri, em peças de 80x14x2 cm, acabamento polido.
Formação de soleira de granito Amarelo Capri, em peças de 80x14x2 cm, acabamento polido, com pingadeira, face e borda reto polidos, com caimento e embutido nas ombreiras, cobrindo o degrau de acesso à porta de entrada ou varanda do edifício, assente com argamassa de cimento, confeccionada em obra, com aditivo hidrófugo, dosificação 1:4. Incluindo parte proporcional de preparação e regularização do suporte com argamassa de cimento, confeccionada em obra, com aditivo hidrófugo, dosificação 1:4, rejuntamento das peças e uniões com a fachada com argamassa de rejuntamento cimentícia tipo II, cor cinza, para juntas entre 2 e 10 mm.
Inclui: Marcação das peças no vão. Preparação e regularização do suporte. Colocação, aprume, nivelação e alinhamento. Rejuntamento e limpeza da soleira.
Critério de medição de projeto: Largura da abertura, medida segundo documentação gráfica de Projeto, incrementada em 5 cm para cada lado.
Critério de quantitativos de obra: Medir-se-á o comprimento realmente executado segundo especificações de Projeto, incluindo os encastramentos nas ombreiras.

| Código | Un | Descrição | Rendimento | Preço | Importância |
|---|---|---|---|---|---|
| mt20rbr011aaa | m | Soleira de granito Amarelo Capri, em peças de 80x14x2 cm, acabamento polido, com pingadeira, face e borda reto polidos. (material) | 1.050 | 5.36 | 5.63 |
| mt08aaa010a | m³ | Água. (material) | 0.006 | 0.82 | 0.00 |
| mt01arg002a | m³ | Areia média lavada. (material) | 0.006 | 24.96 | 0.15 |
| mt08cem002 | kg | Cimento cinza em sacos. (material) | 1.520 | 0.14 | 0.21 |
| mt08adt010 | kg | Aditivo hidrófugo para impermeabilização de argamassas ou concretos. (material) | 0.030 | 0.66 | 0.02 |
| mt09mcr360al | kg | Argamassa de rejuntamento cimentícia tipo II, cor cinza, para juntas entre 2 e 10 mm e utilização em ambientes interiores e exteriores, composta de cimento cinza, cargas minerais, pigmentos e aditivos, segundo ABNT NBR 14992. (material) | 0.012 | 0.88 | 0.01 |
| mq06hor010 | h | Betoneira. (equipamento) | 0.011 | 0.92 | 0.01 |
| op00sie030 |  | Serra de disco de diamante, para mesa de trabalho, de corte úmido. | 1.000 | 0.00 | 0.00 |
| mo020 | h | Pedreiro. (mão de obra) | 0.283 | 18.71 | 5.29 |
| mo113 | h | Auxiliar de serviços gerais. (mão de obra) | 0.324 | 12.05 | 3.90 |
| % | % | Custos diretos complementares | 2 % | 15.22 | 0.30 |
|  |  | Custos diretos |  |  | 15.52 |
