# Sistema de som ambiente

- Propriedade do ficheiro: CYPE INGENIEROS, S.A.
- Formato: FIEBDC-3/2002
- Âmbito geográfico: Brasil
- Moeda: BRL
- Custos indiretos: 3.00 %
- Despesas gerais: 13.00 %
- Lucro: 6.00 %
- IVA: 17.00 %

## I Instalações

### IA Audiovisuais

#### IAM Som ambiente

**IAM010** Un Sistema de som ambiente.
Sistema de som ambiente composto de: central de som mono adaptável a qualquer fonte musical; 2 reguladores de som analógicos de 1 canal musical mono que permitem regular o volume de cada cômodo, 2 colunas de 2", 2 W e 8 Ohm instaladas no forro; adaptadores para incorporar elementos de som. Incluindo rede de distribuição interior na habitação formada por tubulações e cabos para condução dos sinais com tubo rígido VD e cabo flexível entrançado de 3x1,5 mm², caixas para embutir, caixas de derivação e acessórios.
Critérios considerados na determinação do preço da unidade de obra: O preço não inclui a fonte musical nem os trabalhos auxiliares de pedreiro para instalações.
Inclui: Marcação. Colocação e fixação de tubos e caixas. Colocação de cabos. Montagem, ligação e verificação do seu correto funcionamento.
Critério de medição de projeto: Número de unidades previstas, segundo documentação gráfica de Projeto.
Critério de quantitativos de obra: Medir-se-á o número de unidades realmente executadas segundo especificações de Projeto.

| Código | Un | Descrição | Rendimento | Preço | Importância |
|---|---|---|---|---|---|
| mt40mhm010a | Un | Central de som de 1 canal mono, com regulação manual de nível de saída de áudio. Proteção eletrônica da alimentação. Telecontrolo, comutador para ligar manual/automático. (material) | 1.000 | 1029.55 | 1029.55 |
| mt40mhm011 | Un | Caixa de embutir para central de som, de material termoplástico, de 140x140x45 mm. (material) | 1.000 | 28.83 | 28.83 |
| mt40mhm020a | Un | Regulador de som analógico de 1 canal musical mono com caixa de embutir, com recepção de avisos, potenciómetro de regulação de volume e telecontrolo. (material) | 2.000 | 397.06 | 794.12 |
| mt40mhm040a | Un | Coluna de 2", 2 W/8 Ohm, para instalar em forro. (material) | 2.000 | 143.80 | 287.60 |
| mt40mhm041a | Un | Caixa de embutir para coluna de 2", 2 W/8 Ohm. Inclusive ganchos de fixação ao teto. (material) | 2.000 | 14.46 | 28.92 |
| mt40mhm050a | Un | Adaptador para incorporar elementos de som. (material) | 2.000 | 14.54 | 29.08 |
| mt40mhm100 | m | Cabo flexível entrançado de 3x1,5 mm². (material) | 40.000 | 3.87 | 154.80 |
| mt40mhm102 | m | Linha de alimentação de 2x0,75 mm². (material) | 30.000 | 3.05 | 91.50 |
| mt35tpt010be | m | Tubo rígido de PVC VD-M de 20 mm de diâmetro exterior e 1,5 mm de espessura. Resistência à compressão 750 N, resistência ao impacto 2 joules, temperatura de trabalho -5°C até 60°C, classificação 3321, com o preço incrementado em 20% relativamente a acessórios e peças especiais. (material) | 40.000 | 3.57 | 142.80 |
| mt40mhm101 | Un | Caixa de distribuição universal com tampa removível. (material) | 2.000 | 8.72 | 17.44 |
| mo003 | h | Eletricista. (mão de obra) | 4.262 | 42.82 | 182.50 |
| mo102 | h | Ajudante de eletricista. (mão de obra) | 4.262 | 32.08 | 136.72 |
| % | % | Custos diretos complementares | 2 % | 2923.86 | 58.48 |
|  |  | Custos diretos |  |  | 2982.34 |
