# Sistema centralizado de controle Airzone UNO

- Propriedade do ficheiro: CYPE INGENIEROS, S.A.
- Formato: FIEBDC-3/2002
- Âmbito geográfico: Brasil
- Moeda: BRL
- Custos indiretos: 3.00 %
- Despesas gerais: 13.00 %
- Lucro: 6.00 %
- IVA: 17.00 %

## I Instalações

### IB Sistemas de climatização

#### IBZ Sistema Airzone

**IBZ009** Un Sistema centralizado de controle Airzone UNO.
Sistema de controle de uma zona em instalação de climatização, Pack Airzone UNO AZUN6PCMVATHCB "AIRZONE", formado por uma central de sistema UNO AZUN6CCMVAC para controle de uma comporta motorizada ou de uma eletroválvula, com ligação por cabo, entrada para detecção de janela aberta, entrada para detecção de presença e saída de alimentação para elemento motorizado, um termostato Think AZUN6THINKRB para controle da temperatura de setpoint, com leitura de temperatura ambiente e umidade relativa, ecrã de tinta eletrônica de 2,7" com botões tácteis capacitivos, de aço e vidro, ligação por cabo, montagem em superfície, cor branca, cabo elétrico AZX6CABLEBUS10 de 10 m de comprimento, com condutor de cobre eletrolítico recozido sem estanhar, de 2x0,5+2x0,22 mm² de seção e isolamento de PVC/A.
Inclui: Marcação. Colocação e fixação da central do sistema. Colocação e fixação dos acessórios. Colocação e fixação do tubo de proteção dos cabos. Colocação dos cabos. Ligação elétrica.
Critério de medição de projeto: Número de unidades previstas, segundo documentação gráfica de Projeto.
Critério de quantitativos de obra: Medir-se-á o número de unidades realmente executadas segundo especificações de Projeto.

| Código | Un | Descrição | Rendimento | Preço | Importância |
|---|---|---|---|---|---|
| mt42air405a | Un | Sistema de controle de uma zona em instalação de climatização, Pack Airzone UNO AZUN6PCMVATHCB "AIRZONE", formado por uma central de sistema UNO AZUN6CCMVAC para controle de uma comporta motorizada ou de uma eletroválvula, com ligação por cabo, entrada para detecção de janela aberta, entrada para detecção de presença e saída de alimentação para elemento motorizado, um termostato Think AZUN6THINKRB para controle da temperatura de setpoint, com leitura de temperatura ambiente e umidade relativa, ecrã de tinta eletrônica de 2,7" com botões tácteis capacitivos, de aço e vidro, ligação por cabo, montagem em superfície, cor branca, cabo elétrico AZX6CABLEBUS10 de 10 m de comprimento, com condutor de cobre eletrolítico recozido sem estanhar, de 2x0,5+2x0,22 mm² de seção e isolamento de PVC/A. (material) | 1.000 | 1244.73 | 1244.73 |
| mo005 | h | Instalador de ar condicionado. (mão de obra) | 0.226 | 42.82 | 9.68 |
| mo104 | h | Ajudante de instalador de ar condicionado. (mão de obra) | 0.181 | 32.08 | 5.81 |
| % | % | Custos diretos complementares | 2 % | 1260.22 | 25.20 |
|  |  | Custos diretos |  |  | 1285.42 |
