# Aquecedor de passagem elétrico

- Propriedade do ficheiro: CYPE INGENIEROS, S.A.
- Formato: FIEBDC-3/2002
- Âmbito geográfico: Brasil
- Moeda: BRL
- Custos indiretos: 3.00 %
- Despesas gerais: 13.00 %
- Lucro: 6.00 %
- IVA: 17.00 %

## I Instalações

### IC Aquecimento, refrigeração, climatização e água quente

#### ICA Água quente

**ICA020** Un Aquecedor de passagem elétrico.
Aquecedor de passagem elétrico para o serviço de água quente, mural vertical, potência 6 kW, vazão 3,4 l/min, ajuste automático da temperatura da água em função da vazão, eficiência energética classe A, perfil de consumo XXS, alimentação monofásica (230V/50Hz), de 235x141x100 mm. Inclusive suporte e ancoragens de fixação, registros de esfera e tubos de ligação flexíveis, tanto na entrada de água como na saída. Totalmente montado, ligado e testado.
Inclui: Marcação do aparelho. Fixação em paramento com elementos de ancoragem. Colocação do aparelho e acessórios. Ligação com as redes de abastecimento de água, elétrica e de terra. Colocação em funcionamento.
Critério de medição de projeto: Número de unidades previstas, segundo documentação gráfica de Projeto.
Critério de quantitativos de obra: Medir-se-á o número de unidades realmente executadas segundo especificações de Projeto.

| Código | Un | Descrição | Rendimento | Preço | Importância |
|---|---|---|---|---|---|
| mt38cej010a | Un | Aquecedor de passagem elétrico para o serviço de água quente, mural vertical, potência 6 kW, vazão 3,4 l/min, ajuste automático da temperatura da água em função da vazão, eficiência energética classe A, perfil de consumo XXS, alimentação monofásica (230V/50Hz), de 235x141x100 mm. (material) | 1.000 | 3470.35 | 3470.35 |
| mt38tew010a | Un | Tubo de ligação flexível de 20 cm e 1/2" de diâmetro. (material) | 2.000 | 59.62 | 119.24 |
| mt37sve010b | Un | Registro de esfera de latão niquelado para enroscar de 1/2". (material) | 2.000 | 14.90 | 29.80 |
| mt38www011 | Un | Material auxiliar para instalações de água quente (material) | 1.000 | 10.81 | 10.81 |
| mo008 | h | Encanador. (mão de obra) | 0.673 | 42.82 | 28.82 |
| mo107 | h | Ajudante de encanador. (mão de obra) | 0.673 | 32.08 | 21.59 |
| % | % | Custos diretos complementares | 2 % | 3680.61 | 73.61 |
|  |  | Custos diretos |  |  | 3754.22 |
