# Aquecedor de passagem elétrico para o serviço de água quente

- Propriedade do ficheiro: CYPE INGENIEROS, S.A.
- Formato: FIEBDC-3/2002
- Âmbito geográfico: Brasil
- Moeda: BRL
- Custos indiretos: 3.00 %
- Despesas gerais: 13.00 %
- Lucro: 6.00 %
- IVA: 17.00 %

## I Instalações

### IC Aquecimento, climatização e água quente

#### ICA Água quente

**ICA020** Un Aquecedor de passagem elétrico para o serviço de água quente, mural vertical, com dois escalões de potência e ajuste automático da temperatura da água em função da vazão, potência de água quente de 6 a 18 kW, vazão de 9,8 a 11,5 l/min, eficiência energética classe A, perfil de consumo S, alimentação trifásica (400V/50Hz), de 472x236x139 mm. Inclusive suporte e ancoragens de fixação, registros de esfera e tubos de ligação flexíveis, tanto na entrada de água como na saída. Totalmente montado, ligado e testado.
Aquecedor de passagem elétrico para o serviço de água quente, mural vertical, com dois escalões de potência e ajuste automático da temperatura da água em função da vazão, potência de água quente de 6 a 18 kW, vazão de 9,8 a 11,5 l/min, eficiência energética classe A, perfil de consumo S, alimentação trifásica (400V/50Hz), de 472x236x139 mm. Inclusive suporte e ancoragens de fixação, registros de esfera e tubos de ligação flexíveis, tanto na entrada de água como na saída. Totalmente montado, ligado e testado.
Inclui: Marcação do aparelho. Fixação em paramento com elementos de ancoragem. Colocação do aparelho e acessórios. Ligação com as redes de abastecimento de água, elétrica e de terra. Colocação em funcionamento.
Critério de medição de projeto: Número de unidades previstas, segundo documentação gráfica de Projeto.
Critério de quantitativos de obra: Medir-se-á o número de unidades realmente executadas segundo especificações de Projeto.

| Código | Un | Descrição | Rendimento | Preço | Importância |
|---|---|---|---|---|---|
| mt38cej010fb | Un | Aquecedor de passagem elétrico para o serviço de água quente, mural vertical, com dois escalões de potência e ajuste automático da temperatura da água em função da vazão, potência de água quente de 6 a 18 kW, vazão de 9,8 a 11,5 l/min, eficiência energética classe A, perfil de consumo S, alimentação trifásica (400V/50Hz), de 472x236x139 mm. (material) | 1.000 | 1673.60 | 1673.60 |
| mt38tew010a | Un | Tubo de ligação flexível de 20 cm e 1/2" de diâmetro. (material) | 2.000 | 11.99 | 23.98 |
| mt37sve010b | Un | Registro de esfera de latão niquelado para enroscar de 1/2". (material) | 2.000 | 11.23 | 22.46 |
| mt38www011 | Un | Material auxiliar para instalações de água quente (material) | 1.000 | 6.10 | 6.10 |
| mo008 | h | Encanador. (mão de obra) | 0.785 | 25.36 | 19.91 |
| mo107 | h | Ajudante de encanador. (mão de obra) | 0.785 | 19.36 | 15.20 |
| % | % | Custos diretos complementares | 2 % | 1761.25 | 35.23 |
|  |  | Custos diretos |  |  | 1796.48 |
